# Protección pasiva contra incendios de elemento estructural de hormigón, con pintura intumescente. Sistema "PROMAT"

- Propiedad del archivo: CYPE Ingenieros S.A.
- Formato: FIEBDC-3/2016
- Programa: Generador de precios de la construcción. CYPE Ingenieros, S.A.
- Fecha: 08/03/2024
- Ámbito geográfico: Región de Murcia
- Divisa: EUR
- Costes indirectos: 3 %
- IVA: 21 %

## I Instalaciones

### IO Contra incendios

#### IOR Protección pasiva contra incendios: estructuras

**IOR072** m² Protección pasiva contra incendios de elemento estructural de hormigón, con pintura intumescente. Sistema "PROMAT".
Sistema de protección pasiva contra incendios de forjado de hormigón, de 60 mm de espesor mínimo, mediante la aplicación de dos manos de pintura intumescente para interior o exterior, Promapaint-SC4 "PROMAT", a base de copolímeros acrílicos en emulsión acuosa, color blanco, hasta formar un espesor mínimo de película seca de 950 micras y conseguir una resistencia al fuego de 60 minutos, según UNE-EN 13381-3.
Incluye: Preparación y limpieza de la superficie soporte. Aplicación de la imprimación. Aplicación de las manos de acabado.
Criterio de medición de proyecto: Superficie medida según documentación gráfica de Proyecto.
Criterio de medición de obra: Se medirá la superficie realmente ejecutada según especificaciones de Proyecto.

| Código | Ud | Descripción | Rendimiento | Precio | Importe |
|---|---|---|---|---|---|
| mt27pwp010g | kg | Pintura intumescente para interior o exterior, Promapaint-SC4 "PROMAT", a base de copolímeros acrílicos en emulsión acuosa, color blanco; para aplicar con pistola de alta presión o con brocha. (material) | 1.9 | 10.24 | 19.456 |
| mt27pwp005a | kg | Imprimación monocomponente, en emulsión acuosa, Accro-Por "PROMAT". (material) | 0.15 | 8.87 | 1.331 |
| mo038 | h | Oficial 1ª pintor. (mano de obra) | 0.28 | 22.53 | 6.308 |
| % | % | Costes directos complementarios | 2 % | 27.095 | 0.542 |
|  |  | Costes directos |  |  | 27.637 |

Residuos:
- colocación: mt27pwp010g; factor de residuo 0.0275
- colocación: mt27pwp005a Imprimación monocomponente, en emulsión acuosa, Accro-Por "PROMAT"; factor de residuo 0.03

## Recursos

**mt27pwp010g** kg Pintura intumescente para interior o exterior
Datos técnicos: Coste energético 43.745 MJ; Emisión de CO2 2.276 kg; Código LER 08 01 11; Masa del elemento 1 kg; Volumen 0.001111 m3
Residuos:
- embalaje: re150104 Envases metálicos. (componente de residuo); rendimiento 0.09 kg; Código LER 15 01 04; Masa del elemento 1 kg; Volumen 0.001667 m3

**mt27pwp005a** kg Imprimación monocomponente, en emulsión acuosa, Accro-Por "PROMAT"
Datos técnicos: Coste energético 75.527 MJ; Emisión de CO2 2.872 kg; Código LER 17 09 04; Masa del elemento 1 kg; Volumen 0.000667 m3
Residuos:
- embalaje: re170203 Plástico. (componente de residuo); rendimiento 0.003 kg; Código LER 17 02 03; Masa del elemento 1 kg; Volumen 0.001667 m3
