# Protección pasiva contra incendios de estructura metálica, con paneles de lana de roca. Sistema "ROCKWOOL"

- Propiedad del archivo: CYPE Ingenieros S.A.
- Formato: FIEBDC-3/2016
- Programa: Generador de precios de la construcción. CYPE Ingenieros, S.A.
- Fecha: 08/03/2024
- Ámbito geográfico: Región de Murcia
- Divisa: EUR
- Costes indirectos: 3 %
- IVA: 21 %

## I Instalaciones

### IO Contra incendios

#### IOR Protección pasiva contra incendios: estructuras

**IOR025** m Protección pasiva contra incendios de estructura metálica, con paneles de lana de roca. Sistema "ROCKWOOL".
Sistema Conlit Estructuras "ROCKWOOL", con ETE 09/0275 de protección pasiva contra incendios de viga de acero HEA 100, protegida en 3 caras y con una resistencia al fuego de 30 minutos, mediante recubrimiento con panel rígido de lana de roca, Conlit P "ROCKWOOL", no revestido, de 25 mm de espesor, fijado con adhesivo Cola Conlit "ROCKWOOL" y tornillos de fijación. Incluso piezas soporte cortadas del mismo panel.
Incluye: Replanteo. Corte del panel. Fijación de las piezas soporte al elemento estructural, con adhesivo. Fijación del panel a las piezas soporte y al elemento estructural, con adhesivo y tornillos de fijación. Resolución de las uniones entre paneles, con adhesivo y tornillos de fijación. Limpieza.
Criterio de medición de proyecto: Longitud medida según documentación gráfica de Proyecto.
Criterio de medición de obra: Se medirá la longitud realmente ejecutada según especificaciones de Proyecto.

| Código | Ud | Descripción | Rendimiento | Precio | Importe |
|---|---|---|---|---|---|
| mt16lrw080da | m² | Panel rígido de lana de roca Conlit 150 P "ROCKWOOL", según UNE-EN 13162, no revestido, de 25 mm de espesor, resistencia térmica 0,61 m²K/W, conductividad térmica 0,035 W/(mK), Euroclase A1 de reacción al fuego según UNE-EN 13501-1, densidad 180 kg/m³, calor específico 0,84 J/kgK y factor de resistencia a la difusión del vapor de agua 1,3, para protección contra incendios de elementos constructivos. (material) | 0.321 | 31.83 | 10.217 |
| mt16lrw081b | kg | Adhesivo a base de silicatos, de fraguado lento, Cola Conlit "ROCKWOOL", para encolado de piezas de lana de roca tipo Conlit en instalaciones sometidas a altas temperaturas o elementos de protección pasiva contra incendios. (material) | 0.073 | 15.47 | 1.129 |
| mt16lrw082va | Ud | Tornillo de unión de alambre de acero galvanizado en forma de hélice, Conlit ACR 50 "ROCKWOOL", de 50 mm de longitud, para paneles de lana de roca. (material) | 9 | 2.54 | 22.860 |
| mo054 | h | Oficial 1ª montador de aislamientos. (mano de obra) | 0.141 | 23.16 | 3.266 |
| mo101 | h | Ayudante montador de aislamientos. (mano de obra) | 0.141 | 21.78 | 3.071 |
| % | % | Costes directos complementarios | 2 % | 40.543 | 0.811 |
|  |  | Costes directos |  |  | 41.354 |

Residuos:
- colocación: mt16lrw080da; factor de residuo 0.03
- colocación: mt16lrw081b; factor de residuo 0.03
- colocación: mt16lrw082va; factor de residuo 0.0121053

## Recursos

**mt16lrw080da** m² Panel rígido de lana de roca Conlit 150 P "ROCKWOOL"
Datos técnicos: Coste energético 64.899 MJ; Emisión de CO2 4.034 kg; Código LER 17 06 04; Masa del elemento 4.5 kg; Volumen 0.0075 m3
Residuos:
- embalaje: re170203 Plástico. (componente de residuo); rendimiento 0.034 kg; Código LER 17 02 03; Masa del elemento 1 kg; Volumen 0.001667 m3

**mt16lrw081b** kg Adhesivo a base de silicatos
Datos técnicos: Coste energético 0.291 MJ; Emisión de CO2 0.014 kg; Código LER 17 09 04; Masa del elemento 1 kg; Volumen 0.000667 m3
Residuos:
- embalaje: re170203 Plástico; rendimiento 0.003 kg

**mt16lrw082va** Ud Tornillo de unión de alambre de acero galvanizado en forma de hélice
Datos técnicos: Coste energético 2.316 MJ; Emisión de CO2 0.103 kg; Código LER 17 02 01; Masa del elemento 0.0095 kg; Volumen 0.000009 m3
Residuos:
- embalaje: re170203 Plástico; rendimiento 0.021 kg
