# Extintor portátil de agua pulverizada + aditivos AFFF, con presión incorporada

- Propiedad del archivo: CYPE Ingenieros S.A.
- Formato: FIEBDC-3/2016
- Programa: Generador de precios de la construcción. CYPE Ingenieros, S.A.
- Fecha: 08/03/2024
- Ámbito geográfico: Región de Murcia
- Divisa: EUR
- Costes indirectos: 3 %
- IVA: 21 %

## I Instalaciones

### IO Contra incendios

#### IOX Extintores

**IOX310** Ud Extintor portátil de agua pulverizada + aditivos AFFF, con presión incorporada.
Extintor portátil hídrico (agua pulverizada + aditivos AFFF), con presión incorporada con nitrógeno, con 9 litros de agente extintor, de eficacia 27A-233B-75F, con casco de acero con revestimiento interior resistente a la corrosión y acabado exterior con pintura epoxi color rojo, tubo sonda, válvula de palanca, anilla de seguridad, manómetro, base de plástico y manguera con boquilla difusora. Incluso soporte y accesorios de montaje.
Incluye: Colocación y fijación del soporte. Colocación del extintor.
Criterio de medición de proyecto: Número de unidades previstas, según documentación gráfica de Proyecto.
Criterio de medición de obra: Se medirá el número de unidades realmente colocadas según especificaciones de Proyecto.

| Código | Ud | Descripción | Rendimiento | Precio | Importe |
|---|---|---|---|---|---|
| mt41ixa110d | Ud | Extintor portátil hídrico (agua pulverizada + aditivos AFFF), con presión incorporada con nitrógeno, con 9 litros de agente extintor, de eficacia 27A-233B-75F, con casco de acero con revestimiento interior resistente a la corrosión y acabado exterior con pintura epoxi color rojo, tubo sonda, válvula de palanca, anilla de seguridad, manómetro, base de plástico y manguera con boquilla difusora, con soporte y accesorios de montaje, según UNE-EN 3. (material) | 1 | 49.32 | 49.320 |
| mo113 | h | Peón ordinario construcción. (mano de obra) | 0.481 | 21.19 | 10.192 |
| % | % | Costes directos complementarios | 2 % | 59.512 | 1.190 |
|  |  | Costes directos |  |  | 60.702 |

## Recursos

**mt41ixa110d** Ud Extintor portátil hídrico (agua pulverizada + aditivos AFFF)
Datos técnicos: Coste energético 960.134 MJ; Emisión de CO2 126.203 kg
Residuos:
- embalaje: re150101 Envases de papel y cartón. (componente de residuo); rendimiento 0.072 kg; Código LER 15 01 01; Masa del elemento 1 kg; Volumen 0.001333 m3
