# Colector suspendido en instalación provisional

- Propiedad del archivo: CYPE Ingenieros S.A.
- Formato: FIEBDC-3/2016
- Programa: Generador de precios de la construcción. CYPE Ingenieros, S.A.
- Fecha: 04/10/2024
- Ámbito geográfico: Región de Murcia
- Divisa: EUR
- Costes indirectos: 3 %
- IVA: 21 %

## I Instalaciones

### IS Evacuación de aguas

#### ISS Colectores suspendidos

**ISS011** m Colector suspendido en instalación provisional.
Montaje y desmontaje de colector suspendido de red horizontal de carácter provisional, conectada a la red de saneamiento del edificio y a la red pública durante el desarrollo de las obras de rehabilitación, formado por tubo de PVC, sin normalizar, de 160 mm de diámetro y 2 mm de espesor, unión pegada con adhesivo, con una pendiente mínima del 1,00%, para la evacuación de aguas residuales y/o pluviales en el interior de la estructura de los edificios (amortizable en 5 usos). Incluso líquido limpiador, adhesivo para tubos y accesorios de PVC, material auxiliar para montaje y sujeción a la obra, accesorios y piezas especiales.
Criterio de valoración económica: El precio incluye la retirada de todos los elementos que componen la instalación.
Incluye: Replanteo del recorrido del colector y de la situación de los elementos de sujeción. Presentación en seco de los tubos. Fijación del material auxiliar para montaje y sujeción a la obra. Montaje, conexionado y comprobación de su correcto funcionamiento. Desconexiones de la red del edificio y de la red pública de saneamiento. Desmontaje de la instalación provisional.
Criterio de medición de proyecto: Longitud medida en proyección horizontal, según documentación gráfica de Proyecto.
Criterio de medición de obra: Se medirá, en proyección horizontal, la longitud realmente ejecutada según especificaciones de Proyecto.

| Código | Ud | Descripción | Rendimiento | Precio | Importe |
|---|---|---|---|---|---|
| mt36tiq016a | Ud | Material auxiliar para montaje y sujeción a la obra de las tuberías de PVC, de 160 mm de diámetro y 3 m de longitud nominal. (material) | 0.2 | 0.74 | 0.148 |
| mt36tiq015aj | m | Tubo de PVC liso, sin normalizar, diámetro nominal 160 mm, longitud nominal 3 m, unión por copa con junta pegada, con el precio incrementado el 45% en concepto de accesorios y piezas especiales. (material) | 0.21 | 21.35 | 4.484 |
| mt36tiq012a | l | Líquido limpiador para pegado mediante adhesivo de tubos y accesorios de PVC. (material) | 0.075 | 36.66 | 2.750 |
| mt36tiq013a | kg | Adhesivo para tubos y accesorios de PVC. (material) | 0.06 | 46.72 | 2.803 |
| mo008 | h | Oficial 1ª fontanero. (mano de obra) | 0.323 | 23.16 | 7.481 |
| mo107 | h | Ayudante fontanero. (mano de obra) | 0.162 | 21.75 | 3.524 |
| % | % | Costes directos complementarios | 2 % | 21.190 | 0.424 |
|  |  | Costes directos |  |  | 21.614 |

Residuos:
- colocación: mt36tiq015aj; factor de residuo 0.0637615
- colocación: mt36tiq012a Líquido limpiador para pegado mediante adhesivo de tubos y accesorios de PVC; factor de residuo 0.0275

## Recursos

**mt36tiq015aj** m Tubo de PVC liso
Datos técnicos: Coste energético 134.088 MJ; Emisión de CO2 2.549 kg; Código LER 17 02 03; Masa del elemento 1.79 kg; Volumen 0.002983 m3
Residuos:
- embalaje: re150101 Envases de papel y cartón. (componente de residuo); rendimiento 0.019 kg; Código LER 15 01 01; Masa del elemento 1 kg; Volumen 0.001333 m3
- embalaje: re170201 Madera. (componente de residuo); rendimiento 0.052 kg; Código LER 17 02 01; Masa del elemento 1 kg; Volumen 0.000909 m3
- embalaje: re170203 Plástico. (componente de residuo); rendimiento 0.003 kg; Código LER 17 02 03; Masa del elemento 1 kg; Volumen 0.001667 m3

**mt36tiq012a** l Líquido limpiador para pegado mediante adhesivo de tubos y accesorios de PVC
Datos técnicos: Coste energético 3.819 MJ; Emisión de CO2 0.202 kg; Código LER 20 01 30; Masa del elemento 1 kg; Volumen 0.001 m3
Residuos:
- embalaje: re170203 Plástico; rendimiento 0.032 kg
