# Montacargas

- Propiedad del archivo: CYPE Ingenieros S.A.
- Formato: FIEBDC-3/2016
- Programa: Generador de precios de la construcción. CYPE Ingenieros, S.A.
- Fecha: 04/10/2024
- Ámbito geográfico: Región de Murcia
- Divisa: EUR
- Costes indirectos: 3 %
- IVA: 21 %

## I Instalaciones

### IT Transporte

#### ITC Montacargas

**ITC010** Ud Montacargas.
Montacargas hidráulico para 1000 kg, de 4 paradas (6 m), de 2x2 m de plataforma, con guías y un pistón. Totalmente montado, conexionado y probado.
Incluye: Replanteo. Instalación del montacargas. Conexionado con la red eléctrica. Realización de pruebas de servicio.
Criterio de medición de proyecto: Número de unidades previstas, según documentación gráfica de Proyecto.
Criterio de medición de obra: Se medirá el número de unidades realmente ejecutadas según especificaciones de Proyecto.

| Código | Ud | Descripción | Rendimiento | Precio | Importe |
|---|---|---|---|---|---|
| mt39mch010ec | Ud | Montacargas hidráulico para 1000 kg, de 4 paradas (6 m), de 2x2 m de plataforma, con guías y un pistón. (material) | 1 | 16372.44 | 16372.440 |
| mo016 | h | Oficial 1ª instalador de aparatos elevadores. (mano de obra) | 52.953 | 23.16 | 1226.391 |
| mo085 | h | Ayudante instalador de aparatos elevadores. (mano de obra) | 52.953 | 21.75 | 1151.728 |
| % | % | Costes directos complementarios | 2 % | 18750.559 | 375.011 |
|  |  | Costes directos |  |  | 19125.570 |
