# Compuerta cortafuegos para conducto de ventilación

- Propiedad del archivo: CYPE Ingenieros S.A.
- Formato: FIEBDC-3/2016
- Programa: Generador de precios de la construcción. CYPE Ingenieros, S.A.
- Fecha: 08/03/2024
- Ámbito geográfico: Región de Murcia
- Divisa: EUR
- Costes indirectos: 3 %
- IVA: 21 %

## I Instalaciones

### IV Ventilación

#### IVG Ventilación mecánica para garajes

**IVG040** Ud Compuerta cortafuegos para conducto de ventilación.
Compuerta cortafuegos circular, basculante, con disparo automático para el cierre de secciones de incendio por fusible térmico tarado a 72°C, resistencia al fuego EI 120 según UNE-EN 1366-2, de 200 mm de diámetro, de chapa de acero galvanizado, para el cierre automático de secciones de incendio en instalaciones de ventilación. Incluso accesorios de montaje y elementos de fijación.
Incluye: Replanteo. Fijación a la partición interior. Conexión al conducto. Comprobación de su correcto funcionamiento.
Criterio de medición de proyecto: Número de unidades previstas, según documentación gráfica de Proyecto.
Criterio de medición de obra: Se medirá el número de unidades realmente ejecutadas según especificaciones de Proyecto.

| Código | Ud | Descripción | Rendimiento | Precio | Importe |
|---|---|---|---|---|---|
| mt42cpf030a | Ud | Compuerta cortafuegos circular, basculante, con disparo automático para el cierre de secciones de incendio por fusible térmico tarado a 72°C, resistencia al fuego EI 120 según UNE-EN 1366-2, de 200 mm de diámetro, de chapa de acero galvanizado. (material) | 1 | 315.71 | 315.710 |
| mo011 | h | Oficial 1ª montador. (mano de obra) | 3.225 | 23.16 | 74.691 |
| mo080 | h | Ayudante montador. (mano de obra) | 3.225 | 21.78 | 70.241 |
| % | % | Costes directos complementarios | 2 % | 460.642 | 9.213 |
|  |  | Costes directos |  |  | 469.855 |
