# Ventilador de impulsión de aire exterior

- Propiedad del archivo: CYPE Ingenieros S.A.
- Formato: FIEBDC-3/2016
- Programa: Generador de precios de la construcción. CYPE Ingenieros, S.A.
- Fecha: 08/03/2024
- Ámbito geográfico: Región de Murcia
- Divisa: EUR
- Costes indirectos: 3 %
- IVA: 21 %

## I Instalaciones

### IV Ventilación

#### IVG Ventilación mecánica para garajes

**IVG010** Ud Ventilador de impulsión de aire exterior.
Ventilador helicoidal mural con hélice de plástico reforzada con fibra de vidrio, motor para alimentación monofásica a 230 V y 50 Hz de frecuencia, con protección térmica, aislamiento clase F, grado de protección IP65 y caja de bornes ignífuga con condensador, de 2500 r.p.m., potencia absorbida 0,25 kW, caudal máximo 2160 m³/h, nivel de presión sonora 65 dBA. Incluso elementos antivibratorios, elementos de fijación y accesorios.
Incluye: Colocación y fijación del ventilador. Conexionado y comprobación de su correcto funcionamiento.
Criterio de medición de proyecto: Número de unidades previstas, según documentación gráfica de Proyecto.
Criterio de medición de obra: Se medirá el número de unidades realmente ejecutadas según especificaciones de Proyecto.

| Código | Ud | Descripción | Rendimiento | Precio | Importe |
|---|---|---|---|---|---|
| mt42vsp205a | Ud | Ventilador helicoidal mural con hélice de plástico reforzada con fibra de vidrio, motor para alimentación monofásica a 230 V y 50 Hz de frecuencia, con protección térmica, aislamiento clase F, grado de protección IP65 y caja de bornes ignífuga con condensador, de 2500 r.p.m., potencia absorbida 0,25 kW, caudal máximo 2160 m³/h, nivel de presión sonora 65 dBA. (material) | 1 | 516.19 | 516.190 |
| mt42vsp900a | Ud | Accesorios y elementos de fijación de ventilador helicoidal mural. (material) | 1 | 38.75 | 38.750 |
| mo011 | h | Oficial 1ª montador. (mano de obra) | 4.3 | 23.16 | 99.588 |
| mo080 | h | Ayudante montador. (mano de obra) | 4.3 | 21.78 | 93.654 |
| % | % | Costes directos complementarios | 2 % | 748.182 | 14.964 |
|  |  | Costes directos |  |  | 763.146 |

## Recursos

**mt42vsp205a** Ud Ventilador helicoidal mural con hélice de plástico reforzada con fibra de vidrio
Datos técnicos: Coste energético 158.243 MJ; Emisión de CO2 9.109 kg
Residuos:
- embalaje: re150101 Envases de papel y cartón. (componente de residuo); rendimiento 1.483 kg; Código LER 15 01 01; Masa del elemento 1 kg; Volumen 0.001333 m3
