# Ventilador para extracción de humos, exterior a la zona de riesgo

- Propiedad del archivo: CYPE Ingenieros S.A.
- Formato: FIEBDC-3/2016
- Programa: Generador de precios de la construcción. CYPE Ingenieros, S.A.
- Fecha: 04/10/2024
- Ámbito geográfico: Región de Murcia
- Divisa: EUR
- Costes indirectos: 3 %
- IVA: 21 %

## I Instalaciones

### IV Ventilación

#### IVG Ventilación mecánica para garajes

**IVG016** Ud Ventilador para extracción de humos, exterior a la zona de riesgo.
Ventilador helicoidal con motor trifásico de velocidad 920 r.p.m., potencia 0,55 kW, para un caudal de 7720 m³/h, nivel de presión sonora 66 dB(A), homologado para transportar aire a 400°C durante 2 horas, instalado en local aparte de la zona de riesgo de incendio, aspirando directamente del conducto. Incluso elementos antivibratorios, elementos de fijación y accesorios.
Incluye: Colocación y fijación del ventilador. Conexionado y comprobación de su correcto funcionamiento.
Criterio de medición de proyecto: Número de unidades previstas, según documentación gráfica de Proyecto.
Criterio de medición de obra: Se medirá el número de unidades realmente ejecutadas según especificaciones de Proyecto.

| Código | Ud | Descripción | Rendimiento | Precio | Importe |
|---|---|---|---|---|---|
| mt41gar025a | Ud | Ventilador helicoidal trifásico, velocidad 920 r.p.m., potencia 0,55 kW, caudal máximo 7720 m³/h, nivel de presión sonora 59 dB(A), para transportar aire a 400°C durante dos horas en la evacuación de humos, instalado en local aparte de la zona de riesgo de incendio, según UNE-EN 12101-3. (material) | 1 | 1581.78 | 1581.780 |
| mo011 | h | Oficial 1ª montador. (mano de obra) | 4.3 | 23.16 | 99.588 |
| mo080 | h | Ayudante montador. (mano de obra) | 4.3 | 21.78 | 93.654 |
| % | % | Costes directos complementarios | 2 % | 1775.022 | 35.500 |
|  |  | Costes directos |  |  | 1810.522 |

## Recursos

**mt41gar025a** Ud Ventilador helicoidal trifásico
Datos técnicos: Coste energético 542.781 MJ; Emisión de CO2 40.475 kg
Residuos:
- embalaje: re150101 Envases de papel y cartón. (componente de residuo); rendimiento 1.584 kg; Código LER 15 01 01; Masa del elemento 1 kg; Volumen 0.001333 m3
