# Rejilla motorizada

- Propiedad del archivo: CYPE Ingenieros S.A.
- Formato: FIEBDC-3/2016
- Programa: Generador de precios de la construcción. CYPE Ingenieros, S.A.
- Fecha: 08/03/2024
- Ámbito geográfico: Región de Murcia
- Divisa: EUR
- Costes indirectos: 3 %
- IVA: 21 %

## I Instalaciones

### IV Ventilación

#### IVM Ventilación mecánica

**IVM095** Ud Rejilla motorizada.
Rejilla motorizada de aluminio extruido, fijación con clips, formada por una fila de lamas horizontales controladas automáticamente por el conjunto biela-motor en función del ciclo verano/invierno seleccionado en el termostato, de 150x100 mm, color a elegir de la carta RAL, motorización con alimentación a 12 Vcc por cable. Instalación en pared. Incluso marco de montaje y elementos de fijación.
Incluye: Replanteo. Colocación y fijación. Conexionado.
Criterio de medición de proyecto: Número de unidades previstas, según documentación gráfica de Proyecto.
Criterio de medición de obra: Se medirá el número de unidades realmente ejecutadas según especificaciones de Proyecto.

| Código | Ud | Descripción | Rendimiento | Precio | Importe |
|---|---|---|---|---|---|
| mt42cva030ca | Ud | Rejilla motorizada de aluminio extruido, fijación con clips, formada por una fila de lamas horizontales controladas automáticamente por el conjunto biela-motor en función del ciclo verano/invierno seleccionado en el termostato, de 150x100 mm, color a elegir de la carta RAL, motorización con alimentación a 12 Vcc por cable, con elementos de fijación. (material) | 1 | 71.89 | 71.890 |
| mt42cva031a | Ud | Marco de montaje para rejilla, de chapa galvanizada, de 150x100 mm. (material) | 1 | 1 | 1.000 |
| mo005 | h | Oficial 1ª instalador de climatización. (mano de obra) | 0.296 | 23.16 | 6.855 |
| mo104 | h | Ayudante instalador de climatización. (mano de obra) | 0.236 | 21.75 | 5.133 |
| % | % | Costes directos complementarios | 2 % | 84.878 | 1.698 |
|  |  | Costes directos |  |  | 86.576 |

## Recursos

**mt42cva030ca** Ud Rejilla motorizada de aluminio extruido
Datos técnicos: Coste energético 16.153 MJ; Emisión de CO2 1.143 kg
Residuos:
- embalaje: re150101 Envases de papel y cartón. (componente de residuo); rendimiento 0.072 kg; Código LER 15 01 01; Masa del elemento 1 kg; Volumen 0.001333 m3
