# Rejilla motorizada

- Propiedad del archivo: CYPE Ingenieros S.A.
- Formato: FIEBDC-3/2016
- Programa: Generador de precios de la construcción. CYPE Ingenieros, S.A.
- Fecha: 08/03/2024
- Ámbito geográfico: Región de Murcia
- Divisa: EUR
- Costes indirectos: 3 %
- IVA: 21 %

## I Instalaciones

### IV Ventilación

#### IVM Ventilación mecánica

**IVM095** Ud Rejilla motorizada.
Rejilla motorizada de aluminio extruido, fijación con tornillos, formada por una fila de lamas horizontales controladas automáticamente por el conjunto biela-motor en función del ciclo verano/invierno seleccionado en el termostato, de 250x250 mm, color a elegir de la carta RAL, motorización con alimentación a 12 Vcc por cable. Instalación en pared. Incluso elementos de fijación.
Incluye: Replanteo. Colocación y fijación. Conexionado.
Criterio de medición de proyecto: Número de unidades previstas, según documentación gráfica de Proyecto.
Criterio de medición de obra: Se medirá el número de unidades realmente ejecutadas según especificaciones de Proyecto.

| Código | Ud | Descripción | Rendimiento | Precio | Importe |
|---|---|---|---|---|---|
| mt42cva030ff | Ud | Rejilla motorizada de aluminio extruido, fijación con tornillos, formada por una fila de lamas horizontales controladas automáticamente por el conjunto biela-motor en función del ciclo verano/invierno seleccionado en el termostato, de 250x250 mm, color a elegir de la carta RAL, motorización con alimentación a 12 Vcc por cable, con elementos de fijación. (material) | 1 | 117.98 | 117.980 |
| mo005 | h | Oficial 1ª instalador de climatización. (mano de obra) | 0.261 | 23.16 | 6.045 |
| mo104 | h | Ayudante instalador de climatización. (mano de obra) | 0.209 | 21.75 | 4.546 |
| % | % | Costes directos complementarios | 2 % | 128.571 | 2.571 |
|  |  | Costes directos |  |  | 131.142 |

## Recursos

**mt42cva030ff** Ud Rejilla motorizada de aluminio extruido
Datos técnicos: Coste energético 111.766 MJ; Emisión de CO2 7.562 kg
Residuos:
- embalaje: re150101 Envases de papel y cartón. (componente de residuo); rendimiento 0.074 kg; Código LER 15 01 01; Masa del elemento 1 kg; Volumen 0.001333 m3
