# Sombrerete

- Propiedad del archivo: CYPE Ingenieros S.A.
- Formato: FIEBDC-3/2016
- Programa: Generador de precios de la construcción. CYPE Ingenieros, S.A.
- Fecha: 04/10/2024
- Ámbito geográfico: Región de Murcia
- Divisa: EUR
- Costes indirectos: 3 %
- IVA: 21 %

## I Instalaciones

### IV Ventilación

#### IVN Ventilación natural

**IVN040** Ud Sombrerete.
Sombrerete de ABS, para conducto de salida de 125 mm de diámetro exterior, acabado liso, color marrón, con malla de protección, babero de plomo de 500x500 mm y cuello de conexión a conducto con junta.
Incluye: Replanteo. Colocación.
Criterio de medición de proyecto: Número de unidades previstas, según documentación gráfica de Proyecto.
Criterio de medición de obra: Se medirá el número de unidades realmente ejecutadas según especificaciones de Proyecto.

| Código | Ud | Descripción | Rendimiento | Precio | Importe |
|---|---|---|---|---|---|
| mt42cvc120b | Ud | Sombrerete de ABS, para conducto de salida de 125 mm de diámetro exterior, acabado liso, color marrón, con malla de protección, babero de plomo de 500x500 mm y cuello de conexión a conducto con junta. (material) | 1 | 67.87 | 67.870 |
| mo020 | h | Oficial 1ª construcción. (mano de obra) | 0.161 | 22.53 | 3.627 |
| mo112 | h | Peón especializado construcción. (mano de obra) | 0.081 | 21.72 | 1.759 |
| % | % | Costes directos complementarios | 2 % | 73.256 | 1.465 |
|  |  | Costes directos |  |  | 74.721 |

## Recursos

**mt42cvc120b** Ud Sombrerete de ABS
Datos técnicos: Coste energético 0.133 MJ; Emisión de CO2 0.210 kg
Residuos:
- embalaje: re150101 Envases de papel y cartón. (componente de residuo); rendimiento 0.247 kg; Código LER 15 01 01; Masa del elemento 1 kg; Volumen 0.001333 m3
