# Válvula de aire comprimido

- Propiedad del archivo: CYPE Ingenieros S.A.
- Formato: FIEBDC-3/2016
- Programa: Generador de precios de la construcción. CYPE Ingenieros, S.A.
- Fecha: 04/10/2024
- Ámbito geográfico: Región de Murcia
- Divisa: EUR
- Costes indirectos: 3 %
- IVA: 21 %

## I Instalaciones

### IX Aire comprimido y gases medicinales

#### IXW Elementos

**IXW010** Ud Válvula de aire comprimido.
Válvula de esfera de latón acabado cromado, PN=25 bar, con rosca cilíndrica GAS macho-hembra, de 1/2" de diámetro, con mando de palanca.
Incluye: Colocación. Conexionado y comprobación de su correcto funcionamiento.
Criterio de medición de proyecto: Número de unidades previstas, según documentación gráfica de Proyecto.
Criterio de medición de obra: Se medirá el número de unidades realmente ejecutadas según especificaciones de Proyecto.

| Código | Ud | Descripción | Rendimiento | Precio | Importe |
|---|---|---|---|---|---|
| mt43vac010a | Ud | Válvula de esfera de latón acabado cromado, PN=25 bar, con rosca cilíndrica GAS macho-hembra, de 1/2" de diámetro, con mando de palanca. (material) | 1 | 18.34 | 18.340 |
| mo008 | h | Oficial 1ª fontanero. (mano de obra) | 0.107 | 23.16 | 2.478 |
| mo107 | h | Ayudante fontanero. (mano de obra) | 0.107 | 21.75 | 2.327 |
| % | % | Costes directos complementarios | 2 % | 23.145 | 0.463 |
|  |  | Costes directos |  |  | 23.608 |
