# Tapa de registro, de madera, para cajón de persiana

- Propiedad del archivo: CYPE Ingenieros S.A.
- Formato: FIEBDC-3/2016
- Programa: Generador de precios de la construcción. CYPE Ingenieros, S.A.
- Fecha: 08/03/2024
- Ámbito geográfico: Región de Murcia
- Divisa: EUR
- Costes indirectos: 3 %
- IVA: 21 %

## L Carpintería, cerrajería, vidrios y protecciones solares

### LC Carpintería

#### LCM De madera

**LCM030** Ud Tapa de registro, de madera, para cajón de persiana.
Tapa de registro para cajón de persiana, de tablero aglomerado de 4 mm de espesor, recubierto con chapa de madera de pino país; barnizada en taller con barniz sintético con acabado brillante, de 30 cm de altura y 140 cm de longitud. Incluso tornillos de fijación.
Incluye: Colocación de la tapa de registro.
Criterio de medición de proyecto: Número de unidades previstas, según documentación gráfica de Proyecto.
Criterio de medición de obra: Se medirá el número de unidades realmente ejecutadas según especificaciones de Proyecto.

| Código | Ud | Descripción | Rendimiento | Precio | Importe |
|---|---|---|---|---|---|
| mt22cca020aqa | Ud | Tapa de registro para cajón de persiana, de tablero aglomerado de 4 mm de espesor, recubierto con chapa de madera de pino país; barnizada en taller con barniz sintético con acabado brillante, de 30 cm de altura y 140 cm de longitud, incluso tornillos de fijación. (material) | 1 | 6.41 | 6.410 |
| mo058 | h | Ayudante carpintero. (mano de obra) | 0.16 | 21.9 | 3.504 |
| % | % | Costes directos complementarios | 2 % | 9.914 | 0.198 |
|  |  | Costes directos |  |  | 10.112 |

Residuos:
- colocación: mt22cca020aqa; factor de residuo 0.00908116

## Recursos

**mt22cca020aqa** Ud Tapa de registro para cajón de persiana
Datos técnicos: Coste energético 25.194 MJ; Emisión de CO2 0.413 kg; Código LER 17 02 01; Masa del elemento 0.69 kg; Volumen 0.000627 m3
Residuos:
- embalaje: re170203 Plástico. (componente de residuo); rendimiento 0.026 kg; Código LER 17 02 03; Masa del elemento 1 kg; Volumen 0.001667 m3
