# Triple acristalamiento "GUARDIAN GLASS"

- Propiedad del archivo: CYPE Ingenieros S.A.
- Formato: FIEBDC-3/2016
- Programa: Generador de precios de la construcción. CYPE Ingenieros, S.A.
- Fecha: 08/03/2024
- Ámbito geográfico: Región de Murcia
- Divisa: EUR
- Costes indirectos: 3 %
- IVA: 21 %

## L Carpintería, cerrajería, vidrios y protecciones solares

### LV Vidrios

#### LVE Triple acristalamiento

**LVE020** m² Triple acristalamiento "GUARDIAN GLASS".
Triple acristalamiento Guardian Extraclear 4/(12 aire)/Guardian Premium 2 4/(12 aire)/Climaguard Premium 2 4 "GUARDIAN GLASS", conjunto formado por vidrio exterior Guardian Extraclear de 4 mm, dos cámaras deshidratadas rellenas de gas argón con perfil separador de aluminio y doble sellado perimetral, de 12 mm de espesor cada una, vidrio intermedio de baja emisividad térmica Climaguard Premium 2 de 4 mm, con capa de baja emisividad térmica incorporada en la cara interior y vidrio interior Climaguard Premium 2 de 4 mm, con capa de baja emisividad térmica incorporada en la cara exterior, para hojas de vidrio de superficie menor de 2 m²; 36 mm de espesor total, fijado sobre carpintería con acuñado mediante calzos de apoyo perimetrales y laterales, sellado en frío con silicona neutra incolora compatible con el material soporte, en la cara exterior, y con perfil continuo de neopreno en la cara interior, para hojas de vidrio de superficie menor de 2 m².
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21tgg011aa | m² | Triple acristalamiento Guardian Extraclear 4/(12 aire)/Guardian Premium 2 4/(12 aire)/Climaguard Premium 2 4 "GUARDIAN GLASS", conjunto formado por vidrio exterior Guardian Extraclear de 4 mm, dos cámaras deshidratadas rellenas de gas argón con perfil separador de aluminio y doble sellado perimetral, de 12 mm de espesor cada una, vidrio intermedio de baja emisividad térmica Climaguard Premium 2 de 4 mm, con capa de baja emisividad térmica incorporada en la cara interior y vidrio interior Climaguard Premium 2 de 4 mm, con capa de baja emisividad térmica incorporada en la cara exterior, para hojas de vidrio de superficie menor de 2 m²; 36 mm de espesor total. (material) | 1.006 | 58.58 | 58.931 |
| mt21sik010 | Ud | Cartucho de 310 ml de silicona sintética incolora Elastosil WS-305-N "SIKA" (rendimiento aproximado de 12 m por cartucho). (material) | 0.29 | 2.47 | 0.716 |
| mt21vva025 | m | Perfil continuo de neopreno para la colocación del vidrio. (material) | 1.667 | 0.9 | 1.500 |
| mt21vva021 | Ud | Material auxiliar para la colocación de vidrios. (material) | 1 | 1.26 | 1.260 |
| mo055 | h | Oficial 1ª cristalero. (mano de obra) | 0.385 | 24.03 | 9.252 |
| mo110 | h | Ayudante cristalero. (mano de obra) | 0.385 | 23.2 | 8.932 |
| % | % | Costes directos complementarios | 2 % | 80.591 | 1.612 |
|  |  | Costes directos |  |  | 82.203 |

Residuos:
- colocación: mt21tgg011aa; factor de residuo 0.00879437
- colocación: mt21sik010; factor de residuo 0.06
- colocación: mt21vva025 Perfil continuo de neopreno para la colocación del vidrio; factor de residuo 0.06

## Recursos

**mt21tgg011aa** m² Triple acristalamiento Guardian Extraclear 4/(12 aire)/Guardian Premium 2 4/(12 aire)/Climaguard Premium 2 4 "GUARDIAN
Datos técnicos: Coste energético 469.651 MJ; Emisión de CO2 37.833 kg; Código LER 17 02 02; Masa del elemento 30 kg; Volumen 0.03 m3
Residuos:
- embalaje: re170604 Materiales de aislamiento distintos de los especificados en los códigos 17 06 01 y 17 06 03. (componente de residuo); rendimiento 0.014 kg; Código LER 17 06 04; Masa del elemento 1 kg; Volumen 0.001667 m3

**mt21sik010** Ud Cartucho de 310 ml de silicona sintética incolora Elastosil WS-305-N "SIKA" (rendimiento aproximado de 12 m por
Datos técnicos: Coste energético 87.088 MJ; Emisión de CO2 3.667 kg; Código LER 17 09 04; Masa del elemento 0.45 kg; Volumen 0.0003 m3
Residuos:
- embalaje: re170203 Plástico. (componente de residuo); rendimiento 0.1 kg; Código LER 17 02 03; Masa del elemento 1 kg; Volumen 0.001667 m3

**mt21vva025** m Perfil continuo de neopreno para la colocación del vidrio
Datos técnicos: Coste energético 1.286 MJ; Emisión de CO2 0.034 kg; Código LER 17 02 03; Masa del elemento 0.0099 kg; Volumen 0.000017 m3
Residuos:
- embalaje: re170203 Plástico; rendimiento 0.001 kg
