# Módulo de vidrio arquitectónico fotovoltaico

- Propiedad del archivo: CYPE Ingenieros S.A.
- Formato: FIEBDC-3/2016
- Programa: Generador de precios de la construcción. CYPE Ingenieros, S.A.
- Fecha: 03/10/2024
- Ámbito geográfico: Región de Murcia
- Divisa: EUR
- Costes indirectos: 3 %
- IVA: 21 %

## L Carpintería, cerrajería, vidrios y protecciones solares

### LV Vidrios

#### LVF Fotovoltaicos

**LVF005** m² Módulo de vidrio arquitectónico fotovoltaico.
Módulo solar fotovoltaico, opaco, para integración arquitectónica en fachada de edificio, suministrado en piezas de 1245x300 mm y 0,37 m², con una potencia máxima (Wp) de 58 W/m², formado por vidrio exterior Float de 3,2 mm de espesor, células de capa fina de silicio amorfo, capa adhesiva de EVA de 0,9 mm de espesor, transparente, y vidrio interior Float de 4 mm de espesor, con caja de conexiones eléctricas estándar y accesorios de montaje. Incluso accesorios de montaje y material de conexionado eléctrico.
Incluye: Montaje, conexionado y comprobación de su correcto funcionamiento.
Criterio de medición de proyecto: Superficie medida según documentación gráfica de Proyecto, sin duplicar esquinas ni encuentros, deduciendo todos los huecos.
Criterio de medición de obra: Se medirá la superficie realmente ejecutada según especificaciones de Proyecto, sin duplicar esquinas ni encuentros, deduciendo todos los huecos.

| Código | Ud | Descripción | Rendimiento | Precio | Importe |
|---|---|---|---|---|---|
| mt35ony010aaa1a | m² | Módulo solar fotovoltaico, opaco, para integración arquitectónica en fachada de edificio, suministrado en piezas de 1245x300 mm y 0,37 m², con una potencia máxima (Wp) de 58 W/m², formado por vidrio exterior Float de 3,2 mm de espesor, células de capa fina de silicio amorfo, capa adhesiva de EVA de 0,9 mm de espesor, transparente, y vidrio interior Float de 4 mm de espesor, con caja de conexiones eléctricas estándar y accesorios de montaje. (material) | 1 | 112.13 | 112.130 |
| mo009 | h | Oficial 1ª instalador de captadores solares. (mano de obra) | 1.047 | 23.16 | 24.249 |
| mo108 | h | Ayudante instalador de captadores solares. (mano de obra) | 1.047 | 21.75 | 22.772 |
| mo003 | h | Oficial 1ª electricista. (mano de obra) | 0.108 | 23.16 | 2.501 |
| mo102 | h | Ayudante electricista. (mano de obra) | 0.108 | 21.75 | 2.349 |
| % | % | Costes directos complementarios | 2 % | 164.001 | 3.280 |
|  |  | Costes directos |  |  | 167.281 |

## Recursos

**mt35ony010aaa1a** m² Módulo solar fotovoltaico
Datos técnicos: Coste energético 925.914 MJ; Emisión de CO2 49.493 kg
Residuos:
- embalaje: re150101 Envases de papel y cartón. (componente de residuo); rendimiento 2.513 kg; Código LER 15 01 01; Masa del elemento 1 kg; Volumen 0.001333 m3
