# Sellado estanco de paso de tubos con pieza prefabricada, en paramento de madera

- Propiedad del archivo: CYPE Ingenieros S.A.
- Formato: FIEBDC-3/2016
- Programa: Generador de precios de la construcción. CYPE Ingenieros, S.A.
- Fecha: 08/03/2024
- Ámbito geográfico: Región de Murcia
- Divisa: EUR
- Costes indirectos: 3 %
- IVA: 21 %

## N Aislamientos e impermeabilizaciones

### NE Estanqueidad

#### NEI Instalaciones

**NEI020** Ud Sellado estanco de paso de tubos con pieza prefabricada, en paramento de madera.
Sellado estanco con pieza autoadhesiva, para un tubo de 15 a 30 mm mm de diámetro, de EPDM, de 14,5x14,5 cm, impermeable, en paramento de madera.
Incluye: Limpieza y preparación de la superficie. Colocación de la pieza.
Criterio de medición de proyecto: Número de unidades previstas, según documentación gráfica de Proyecto.
Criterio de medición de obra: Se medirá el número de unidades realmente ejecutadas según especificaciones de Proyecto.

| Código | Ud | Descripción | Rendimiento | Precio | Importe |
|---|---|---|---|---|---|
| mt15sbi070a | Ud | Pieza para la resolución del paso de instalaciones autoadhesiva, impermeable, para un tubo de 15 a 30 mm mm de diámetro, de caucho sintético EPDM, de 14,5x14,5 cm, rango de temperatura de trabajo de -40 a 150°C, para aplicar en interiores y exteriores. (material) | 1 | 3.55 | 3.550 |
| mo101 | h | Ayudante montador de aislamientos. (mano de obra) | 0.011 | 21.78 | 0.240 |
| % | % | Costes directos complementarios | 2 % | 3.790 | 0.076 |
|  |  | Costes directos |  |  | 3.866 |

## Recursos

**mt15sbi070a** Ud Pieza para la resolución del paso de instalaciones autoadhesiva
Datos técnicos: Coste energético 2.363 MJ; Emisión de CO2 0.115 kg
Residuos:
- embalaje: re150101 Envases de papel y cartón. (componente de residuo); rendimiento 0.01 kg; Código LER 15 01 01; Masa del elemento 1 kg; Volumen 0.001333 m3
- embalaje: re170203 Plástico. (componente de residuo); rendimiento 0.006 kg; Código LER 17 02 03; Masa del elemento 1 kg; Volumen 0.001667 m3
