# Lámina transpirable, por el exterior de la cubierta inclinada

- Propiedad del archivo: CYPE Ingenieros S.A.
- Formato: FIEBDC-3/2016
- Programa: Generador de precios de la construcción. CYPE Ingenieros, S.A.
- Fecha: 04/10/2024
- Ámbito geográfico: Región de Murcia
- Divisa: EUR
- Costes indirectos: 3 %
- IVA: 21 %

## N Aislamientos e impermeabilizaciones

### NE Estanqueidad

#### NEN Cubiertas inclinadas

**NEN020** m² Lámina transpirable, por el exterior de la cubierta inclinada.
Lámina transpirable, impermeable al agua de lluvia, de poliuretano termoplástico, con armadura de poliéster, de 1 mm de espesor y 210 g/m², de 0,15 m de espesor de aire equivalente frente a la difusión de vapor de agua, según UNE-EN 1931, estanqueidad al agua clase W1 según UNE-EN 1928, permeabilidad al aire 0,02 m³/h·m² a 50 Pa, Euroclase E de reacción al fuego, según UNE-EN 13501-1. Colocación en obra: con solapes, por el exterior de la cubierta inclinada con una pendiente media del faldón de hasta el 30%. Incluso grapas y cinta autoadhesiva para sellado de juntas.
Incluye: Limpieza y preparación de la superficie. Corte y preparación. Fijación. Corte de la cinta de sellado. Colocación de la cinta de sellado.
Criterio de medición de proyecto: Superficie medida según documentación gráfica de Proyecto.
Criterio de medición de obra: Se medirá la superficie realmente ejecutada según especificaciones de Proyecto.

| Código | Ud | Descripción | Rendimiento | Precio | Importe |
|---|---|---|---|---|---|
| mt15pdr110a | m² | Lámina transpirable, impermeable al agua de lluvia, de poliuretano termoplástico, con armadura de poliéster, de 1 mm de espesor y 210 g/m², de 0,15 m de espesor de aire equivalente frente a la difusión de vapor de agua, según UNE-EN 1931, estanqueidad al agua clase W1 según UNE-EN 1928, permeabilidad al aire 0,02 m³/h·m² a 50 Pa, Euroclase E de reacción al fuego, según UNE-EN 13501-1, con resistencia a los rayos UV, rango de temperatura de trabajo de -40 a 80°C, para colocar bajo revestimientos con lamas de madera, con juntas abiertas de hasta 30 mm de anchura máxima, suministrada en rollos de 1,50x50 m, según UNE-EN 13859-2. (material) | 1.2 | 4.69 | 5.628 |
| mt15pdr300c | Ud | Grapa, de acero galvanizado, de 8 mm de altura; para la fijación de láminas para el control del vapor. (material) | 5 | 0.02 | 0.100 |
| mt15pdr120a | m | Cinta autoadhesiva, de polietileno, con adhesivo acrílico sin disolventes, armadura de polietileno y película de separación de papel siliconado, de 0,27 mm de espesor y 60 mm de anchura, con resistencia a los rayos UV, rango de temperatura de trabajo de -30 a 80°C, para aplicar en interiores y exteriores, para la fijación y el sellado de láminas impermeabilizantes y para el control del vapor, suministrada en rollos de 25 m de longitud. (material) | 1.02 | 1.92 | 1.958 |
| mo054 | h | Oficial 1ª montador de aislamientos. (mano de obra) | 0.053 | 23.16 | 1.227 |
| mo101 | h | Ayudante montador de aislamientos. (mano de obra) | 0.026 | 21.78 | 0.566 |
| % | % | Costes directos complementarios | 2 % | 9.479 | 0.190 |
|  |  | Costes directos |  |  | 9.669 |

Residuos:
- colocación: mt15pdr110a; factor de residuo 0.07
- colocación: mt15pdr120a; factor de residuo 0.045

## Recursos

**mt15pdr110a** m² Lámina transpirable
Datos técnicos: Coste energético 25.189 MJ; Emisión de CO2 1.251 kg; Código LER 17 02 03; Masa del elemento 0.21 kg; Volumen 0.00035 m3
Residuos:
- embalaje: re170203 Plástico. (componente de residuo); rendimiento 0.05 kg; Código LER 17 02 03; Masa del elemento 1 kg; Volumen 0.001667 m3

**mt15pdr300c** Ud Grapa, de acero galvanizado, de 8 mm de altura; para la fijación de láminas para el control del vapor
Datos técnicos: Coste energético 0.713 MJ; Emisión de CO2 1.122 kg
Residuos:
- embalaje: re150101 Envases de papel y cartón. (componente de residuo); rendimiento 1.32 kg; Código LER 15 01 01; Masa del elemento 1 kg; Volumen 0.001333 m3

**mt15pdr120a** m Cinta autoadhesiva
Datos técnicos: Coste energético 5.461 MJ; Emisión de CO2 -0.073 kg; Código LER 17 02 03; Masa del elemento 0.0002 kg
Residuos:
- embalaje: re170201 Madera. (componente de residuo); rendimiento 0.04 kg; Código LER 17 02 01; Masa del elemento 1 kg; Volumen 0.000909 m3
