# Sellado estanco de taladro ejecutado en paramento de madera para la insuflación del aislamiento en la cámara de aire

- Propiedad del archivo: CYPE Ingenieros S.A.
- Formato: FIEBDC-3/2016
- Programa: Generador de precios de la construcción. CYPE Ingenieros, S.A.
- Fecha: 08/03/2024
- Ámbito geográfico: Región de Murcia
- Divisa: EUR
- Costes indirectos: 3 %
- IVA: 21 %

## N Aislamientos e impermeabilizaciones

### NE Estanqueidad

#### NEO Aberturas en muros

**NEO010** Ud Sellado estanco de taladro ejecutado en paramento de madera para la insuflación del aislamiento en la cámara de aire.
Sellado estanco de taladro ejecutado en paramento de madera para la insuflación del aislamiento en la cámara de aire, con cinta autoadhesiva, de geotextil no tejido de polipropileno, con adhesivo acrílico sin disolventes y película de separación de papel siliconado, de 15 cm de anchura.
Incluye: Limpieza y preparación de la superficie. Corte de la cinta de sellado. Colocación de la cinta de sellado.
Criterio de medición de proyecto: Número de unidades previstas, según documentación gráfica de Proyecto.
Criterio de medición de obra: Se medirá el número de unidades realmente ejecutadas según especificaciones de Proyecto.

| Código | Ud | Descripción | Rendimiento | Precio | Importe |
|---|---|---|---|---|---|
| mt15sbi010c | m | Cinta autoadhesiva, de geotextil no tejido de polipropileno, con adhesivo acrílico sin disolventes y película de separación de papel siliconado, de 15 cm de anchura, rango de temperatura de trabajo de -40 a 90°C, para aplicar en interiores y exteriores, suministrada en rollos de 30 m de longitud. (material) | 0.15 | 2.13 | 0.320 |
| mo101 | h | Ayudante montador de aislamientos. (mano de obra) | 0.011 | 21.78 | 0.240 |
| % | % | Costes directos complementarios | 2 % | 0.560 | 0.011 |
|  |  | Costes directos |  |  | 0.571 |

Residuos:
- colocación: mt15sbi010c; factor de residuo 0.0275077

## Recursos

**mt15sbi010c** m Cinta autoadhesiva
Datos técnicos: Coste energético 6.040 MJ; Emisión de CO2 0.189 kg; Código LER 17 02 03; Masa del elemento 0.065 kg; Volumen 0.000108 m3
