# Lámina altamente transpirable, por el exterior en fachada ventilada

- Propiedad del archivo: CYPE Ingenieros S.A.
- Formato: FIEBDC-3/2016
- Programa: Generador de precios de la construcción. CYPE Ingenieros, S.A.
- Fecha: 08/03/2024
- Ámbito geográfico: Región de Murcia
- Divisa: EUR
- Costes indirectos: 3 %
- IVA: 21 %

## N Aislamientos e impermeabilizaciones

### NE Estanqueidad

#### NEQ Fachadas ventiladas

**NEQ010** m² Lámina altamente transpirable, por el exterior en fachada ventilada.
Lámina altamente transpirable, impermeable al agua de lluvia, de poliéster, de 0,2 mm de espesor y 270 g/m², 0,02 m de espesor de aire equivalente frente a la difusión de vapor de agua, según UNE-EN 1931, estanqueidad al agua clase W1 según UNE-EN 1928, Euroclase B-s1, d0 de reacción al fuego, según UNE-EN 13501-1. Colocación en obra: con solapes, por el exterior del cerramiento vertical, sobre el aislamiento de la fachada ventilada. Incluso y cinta autoadhesiva para sellado de juntas.
Incluye: Limpieza y preparación de la superficie. Corte y preparación. Colocación de la lámina para el control del vapor. Corte de la cinta de sellado. Colocación de la cinta de sellado.
Criterio de medición de proyecto: Superficie medida según documentación gráfica de Proyecto.
Criterio de medición de obra: Se medirá la superficie realmente ejecutada según especificaciones de Proyecto.

| Código | Ud | Descripción | Rendimiento | Precio | Importe |
|---|---|---|---|---|---|
| mt15kbv050a | m² | Lámina altamente transpirable, impermeable al agua de lluvia, de poliéster, de 0,2 mm de espesor y 270 g/m², 0,02 m de espesor de aire equivalente frente a la difusión de vapor de agua, según UNE-EN 1931, estanqueidad al agua clase W1 según UNE-EN 1928, Euroclase B-s1, d0 de reacción al fuego, según UNE-EN 13501-1, con resistencia a los rayos UV, rango de temperatura de trabajo de -30 a 80°C. (material) | 1.7 | 6.31 | 10.727 |
| mt15kbv070a | m | Cinta autoadhesiva, con adhesivo acrílico sin disolventes y película de separación de papel siliconado, 0,02 m de espesor de aire equivalente frente a la difusión de vapor de agua, según UNE-EN 1931, con resistencia a los rayos UV, rango de temperatura de trabajo de 5 a 40°C. (material) | 1.5 | 151.13 | 226.695 |
| mo054 | h | Oficial 1ª montador de aislamientos. (mano de obra) | 0.046 | 23.16 | 1.065 |
| mo101 | h | Ayudante montador de aislamientos. (mano de obra) | 0.023 | 21.78 | 0.501 |
| % | % | Costes directos complementarios | 2 % | 238.988 | 4.780 |
|  |  | Costes directos |  |  | 243.768 |

Residuos:
- colocación: mt15kbv050a; factor de residuo 0.0592444
- colocación: mt15kbv070a; factor de residuo 0.0352

## Recursos

**mt15kbv050a** m² Lámina altamente transpirable
Datos técnicos: Coste energético 13.768 MJ; Emisión de CO2 0.608 kg; Código LER 17 06 04; Masa del elemento 0.27 kg; Volumen 0.00045 m3
Residuos:
- embalaje: re170203 Plástico. (componente de residuo); rendimiento 0.024 kg; Código LER 17 02 03; Masa del elemento 1 kg; Volumen 0.001667 m3

**mt15kbv070a** m Cinta autoadhesiva
Datos técnicos: Coste energético 0.436 MJ; Emisión de CO2 0.022 kg; Código LER 17 06 04; Masa del elemento 0.0025 kg; Volumen 0.000004 m3
Residuos:
- embalaje: re170203 Plástico; rendimiento 0.002 kg
