# Lámina altamente transpirable, por el interior de cubierta plana

- Propiedad del archivo: CYPE Ingenieros S.A.
- Formato: FIEBDC-3/2016
- Programa: Generador de precios de la construcción. CYPE Ingenieros, S.A.
- Fecha: 08/03/2024
- Ámbito geográfico: Región de Murcia
- Divisa: EUR
- Costes indirectos: 3 %
- IVA: 21 %

## N Aislamientos e impermeabilizaciones

### NE Estanqueidad

#### NEU Cubiertas planas

**NEU015** m² Lámina altamente transpirable, por el interior de cubierta plana.
Lámina altamente transpirable, impermeable al agua de lluvia, de polipropileno, con armadura, de 0,8 mm de espesor y 205 g/m², de 0,02 m de espesor de aire equivalente frente a la difusión de vapor de agua, según UNE-EN 1931, estanqueidad al agua clase W1 según UNE-EN 1928, permeabilidad al aire 0,02 m³/h·m² a 50 Pa, Euroclase E de reacción al fuego, según UNE-EN 13501-1. Colocación en obra: con solapes, por el interior de la cubierta plana. Incluso grapas y cinta autoadhesiva para sellado de juntas.
Incluye: Limpieza y preparación de la superficie. Corte y preparación. Colocación y fijación de la lámina para el control del vapor. Corte de la cinta de sellado. Colocación de la cinta de sellado.
Criterio de medición de proyecto: Superficie medida según documentación gráfica de Proyecto.
Criterio de medición de obra: Se medirá la superficie realmente ejecutada según especificaciones de Proyecto.

| Código | Ud | Descripción | Rendimiento | Precio | Importe |
|---|---|---|---|---|---|
| mt15pdr150hf | m² | Lámina altamente transpirable, impermeable al agua de lluvia, de polipropileno, con armadura, de 0,8 mm de espesor y 205 g/m², de 0,02 m de espesor de aire equivalente frente a la difusión de vapor de agua, según UNE-EN 1931, estanqueidad al agua clase W1 según UNE-EN 1928, permeabilidad al aire 0,02 m³/h·m² a 50 Pa, Euroclase E de reacción al fuego, según UNE-EN 13501-1, con resistencia a los rayos UV de 3 meses, rango de temperatura de trabajo de -40 a 80°C, para colocar bajo revestimientos con lamas de madera, sin juntas abiertas, suministrada en rollos de 1,50x50 m, según UNE-EN 13859-2. (material) | 1.2 | 3.27 | 3.924 |
| mt15pdr300c | Ud | Grapa, de acero galvanizado, de 8 mm de altura; para la fijación de láminas para el control del vapor. (material) | 5 | 0.02 | 0.100 |
| mt15pdr050c | m | Cinta autoadhesiva, de polietileno, con adhesivo acrílico sin disolventes, armadura de polietileno y película de separación de papel siliconado, de 0,34 mm de espesor y 60 mm de anchura, rango de temperatura de trabajo de -40 a 80°C, para el sellado en los encuentros de los paneles y para la fijación y el sellado de láminas impermeabilizantes y para el control del vapor, suministrada en rollos de 25 m de longitud. (material) | 1.02 | 1.53 | 1.561 |
| mo054 | h | Oficial 1ª montador de aislamientos. (mano de obra) | 0.048 | 23.16 | 1.112 |
| mo101 | h | Ayudante montador de aislamientos. (mano de obra) | 0.024 | 21.78 | 0.523 |
| % | % | Costes directos complementarios | 2 % | 7.220 | 0.144 |
|  |  | Costes directos |  |  | 7.364 |

Residuos:
- colocación: mt15pdr150hf; factor de residuo 0.035
- colocación: mt15pdr050c; factor de residuo 0.044

## Recursos

**mt15pdr150hf** m² Lámina altamente transpirable
Datos técnicos: Coste energético 22.345 MJ; Emisión de CO2 0.760 kg; Código LER 17 06 04; Masa del elemento 0.205 kg; Volumen 0.000342 m3
Residuos:
- embalaje: re170203 Plástico. (componente de residuo); rendimiento 0.034 kg; Código LER 17 02 03; Masa del elemento 1 kg; Volumen 0.001667 m3

**mt15pdr300c** Ud Grapa, de acero galvanizado, de 8 mm de altura; para la fijación de láminas para el control del vapor
Datos técnicos: Coste energético 0.713 MJ; Emisión de CO2 1.122 kg
Residuos:
- embalaje: re150101 Envases de papel y cartón. (componente de residuo); rendimiento 1.32 kg; Código LER 15 01 01; Masa del elemento 1 kg; Volumen 0.001333 m3

**mt15pdr050c** m Cinta autoadhesiva
Datos técnicos: Coste energético 8.037 MJ; Emisión de CO2 0.018 kg; Código LER 17 02 03; Masa del elemento 0.019 kg; Volumen 0.000032 m3
Residuos:
- embalaje: re170201 Madera. (componente de residuo); rendimiento 0.04 kg; Código LER 17 02 01; Masa del elemento 1 kg; Volumen 0.000909 m3
