# Sistema "AQUAPOL", de protección frente a la humedad y secado de muros

- Propiedad del archivo: CYPE Ingenieros S.A.
- Formato: FIEBDC-3/2016
- Programa: Generador de precios de la construcción. CYPE Ingenieros, S.A.
- Fecha: 08/03/2024
- Ámbito geográfico: Región de Murcia
- Divisa: EUR
- Costes indirectos: 3 %
- IVA: 21 %

## N Aislamientos e impermeabilizaciones

### NH Tratamiento de humedades por capilaridad

#### NHD Dispositivos

**NHD020** Ud Sistema "AQUAPOL", de protección frente a la humedad y secado de muros.
Sistema "AQUAPOL", de protección frente a la humedad y secado de muros, para una superficie construida en planta de entre 351 y 750 m², formado por un dispositivo de techo, Inka, de 35 cm de altura y 36 cm de diámetro, según estudio previo de la geometría de la planta, apto para cualquier material y espesor de muro.
Incluye: Inspección visual y toma de datos. Redacción del informe técnico. Instalación del sistema.
Criterio de medición de proyecto: Número de unidades previstas, según documentación gráfica de Proyecto.
Criterio de medición de obra: Se medirá el número de unidades realmente ejecutadas según especificaciones de Proyecto.

| Código | Ud | Descripción | Rendimiento | Precio | Importe |
|---|---|---|---|---|---|
| mt15daq005d | Ud | Desplazamientos, estudio previo y primera supervisión de sistema "AQUAPOL", de protección frente a la humedad y secado de muros. (material) | 1 | 2539.32 | 2539.320 |
| mt15daq010se | Ud | Sistema "AQUAPOL", de protección frente a la humedad y secado de muros, para una superficie construida en planta de entre 351 y 750 m², formado por un dispositivo de techo, Inka, de 35 cm de altura y 36 cm de diámetro, según estudio previo de la geometría de la planta, apto para cualquier material y espesor de muro. (material) | 1 | 5951.95 | 5951.950 |
| mo011 | h | Oficial 1ª montador. (mano de obra) | 8.061 | 23.16 | 186.693 |
| mo080 | h | Ayudante montador. (mano de obra) | 8.061 | 21.78 | 175.569 |
| % | % | Costes directos complementarios | 2 % | 8853.532 | 177.071 |
|  |  | Costes directos |  |  | 9030.603 |
