# Inyección a presión en muros de mampostería o de fábrica de ladrillo cerámico macizo, para tratamiento de humedades por capilaridad. Sistema Maxclear Injection "DRIZORO"

- Propiedad del archivo: CYPE Ingenieros S.A.
- Formato: FIEBDC-3/2016
- Programa: Generador de precios de la construcción. CYPE Ingenieros, S.A.
- Fecha: 08/03/2024
- Ámbito geográfico: Región de Murcia
- Divisa: EUR
- Costes indirectos: 3 %
- IVA: 21 %

## N Aislamientos e impermeabilizaciones

### NH Tratamiento de humedades por capilaridad

#### NHI Barreras químicas

**NHI050** Ud Inyección a presión en muros de mampostería o de fábrica de ladrillo cerámico macizo, para tratamiento de humedades por capilaridad. Sistema Maxclear Injection "DRIZORO".
Inyección a presión de emulsión a base de silanos y siloxanos, Maxclear Injection "DRIZORO", diluida con un 15% a 20% de agua, previa realización de perforaciones con un ángulo de inclinación de entre 15° y 30° partiendo de las juntas, en muros de mampostería o de fábrica de ladrillo cerámico macizo, para tratamiento de humedades por capilaridad. Incluso mortero tixotrópico, de fraguado rápido, Maxrest "DRIZORO", para el sellado de orificios.
Criterio de valoración económica: El precio no incluye la preparación de la superficie soporte ni la realización del revestimiento posterior.
Incluye: Replanteo de las perforaciones. Perforación. Limpieza del polvo resultante. Colocación de las boquillas de inyección. Inyección hasta la saturación. Retirada de las boquillas de inyección. Relleno de las perforaciones. Limpieza de los restos generados.
Criterio de medición de proyecto: Número de unidades previstas, según documentación gráfica de Proyecto.
Criterio de medición de obra: Se medirá el número de unidades realmente ejecutadas según especificaciones de Proyecto.

| Código | Ud | Descripción | Rendimiento | Precio | Importe |
|---|---|---|---|---|---|
| mt09dmr030c | kg | Emulsión a base de silanos y siloxanos, Maxclear Injection "DRIZORO", para aplicar a presión, para tratamiento de humedades por capilaridad. (material) | 0.001 | 95.81 | 0.096 |
| mt08aaa010a | m³ | Agua. (material) | 0.006 | 1.5 | 0.009 |
| mt09red090c | kg | Mortero tixotrópico, de fraguado rápido (20 minutos) y retracción compensada, Maxrest "DRIZORO" con una resistencia a compresión a 28 días mayor o igual a 45 N/mm² y un módulo de elasticidad mayor o igual a 20000 N/mm², clase R4, tipo CC, según UNE-EN 1504-3, Euroclase A1 de reacción al fuego, según UNE-EN 13501-1, compuesto por cementos especiales, áridos de granulometría seleccionada y aditivos, exento de cloruros. (material) | 0.009 | 1.52 | 0.014 |
| mq06eim050 | h | Equipo para inyecciones, con boquillas de alta presión. (maquinaria) | 0.174 | 10.3 | 1.792 |
| mo032 | h | Oficial 1ª aplicador de productos impermeabilizantes. (mano de obra) | 0.161 | 22.53 | 3.627 |
| mo070 | h | Ayudante aplicador de productos impermeabilizantes. (mano de obra) | 0.322 | 21.78 | 7.013 |
| % | % | Costes directos complementarios | 2 % | 12.551 | 0.251 |
|  |  | Costes directos |  |  | 12.802 |

Residuos:
- colocación: mt09dmr030c; factor de residuo 0.03
- colocación: mt09red090c; factor de residuo 0.0063

## Recursos

**mt09dmr030c** kg Emulsión a base de silanos y siloxanos
Datos técnicos: Coste energético 149.938 MJ; Emisión de CO2 6.178 kg; Código LER 17 09 04; Masa del elemento 1 kg; Volumen 0.000667 m3
Residuos:
- embalaje: re170203 Plástico. (componente de residuo); rendimiento 0.003 kg; Código LER 17 02 03; Masa del elemento 1 kg; Volumen 0.001667 m3

**mt08aaa010a** m³ Agua
Datos técnicos: Coste energético 60.000 MJ; Emisión de CO2 30.000 kg

**mt09red090c** kg Mortero tixotrópico
Datos técnicos: Coste energético 7.684 MJ; Emisión de CO2 0.474 kg; Código LER 17 01 01; Masa del elemento 1 kg; Volumen 0.000667 m3
Residuos:
- embalaje: re150101 Envases de papel y cartón. (componente de residuo); rendimiento 0.014 kg; Código LER 15 01 01; Masa del elemento 1 kg; Volumen 0.001333 m3
- embalaje: re170201 Madera. (componente de residuo); rendimiento 0.001 kg; Código LER 17 02 01; Masa del elemento 1 kg; Volumen 0.000909 m3
- embalaje: re170203 Plástico; rendimiento 0.003 kg
