# Preparación del paramento soporte, para tratamiento de humedades por capilaridad con mortero, en muros

- Propiedad del archivo: CYPE Ingenieros S.A.
- Formato: FIEBDC-3/2016
- Programa: Generador de precios de la construcción. CYPE Ingenieros, S.A.
- Fecha: 08/03/2024
- Ámbito geográfico: Región de Murcia
- Divisa: EUR
- Costes indirectos: 3 %
- IVA: 21 %

## N Aislamientos e impermeabilizaciones

### NH Tratamiento de humedades por capilaridad

#### NHM Morteros

**NHM001** m² Preparación del paramento soporte, para tratamiento de humedades por capilaridad con mortero, en muros.
Preparación del paramento soporte, para tratamiento de humedades por capilaridad con mortero, en muros, mediante picado de enfoscado de cemento, con medios manuales, carga manual sobre camión o contenedor. Incluso líquido antisalitre, para limpieza de eflorescencias salinas.
Incluye: Picado manual. Retirada y acopio de escombros. Limpieza de los restos de obra. Carga manual de escombros sobre camión o contenedor. Aplicación del líquido antisalitre.
Criterio de medición de proyecto: Superficie medida según documentación gráfica de Proyecto.
Criterio de medición de obra: Se medirá la superficie realmente ejecutada según especificaciones de Proyecto.

| Código | Ud | Descripción | Rendimiento | Precio | Importe |
|---|---|---|---|---|---|
| mt08aaa010a | m³ | Agua. (material) | 0.006 | 1.5 | 0.009 |
| mt27tth020a | l | Líquido antisalitre, para limpieza de eflorescencias salinas, incoloro, a base de resinas acrílicas en dispersión acuosa y aditivos especiales, permeable al vapor de agua, antimoho y antiverdín, para aplicar con brocha o rodillo. (material) | 0.33 | 13.43 | 4.432 |
| mo113 | h | Peón ordinario construcción. (mano de obra) | 0.763 | 21.19 | 16.168 |
| % | % | Costes directos complementarios | 2 % | 20.609 | 0.412 |
|  |  | Costes directos |  |  | 21.021 |

Residuos:
- colocación: mt27tth020a; factor de residuo 0.03

## Recursos

**mt08aaa010a** m³ Agua
Datos técnicos: Coste energético 60.000 MJ; Emisión de CO2 30.000 kg

**mt27tth020a** l Líquido antisalitre
Datos técnicos: Coste energético 79.842 MJ; Emisión de CO2 3.069 kg; Código LER 17 09 04; Masa del elemento 1.02 kg; Volumen 0.00068 m3
Residuos:
- embalaje: re170203 Plástico. (componente de residuo); rendimiento 0.032 kg; Código LER 17 02 03; Masa del elemento 1 kg; Volumen 0.001667 m3
