# Tratamiento de humedades por capilaridad con mortero de cal, en muros

- Propiedad del archivo: CYPE Ingenieros S.A.
- Formato: FIEBDC-3/2016
- Programa: Generador de precios de la construcción. CYPE Ingenieros, S.A.
- Fecha: 08/03/2024
- Ámbito geográfico: Región de Murcia
- Divisa: EUR
- Costes indirectos: 3 %
- IVA: 21 %

## N Aislamientos e impermeabilizaciones

### NH Tratamiento de humedades por capilaridad

#### NHM Morteros

**NHM020** m² Tratamiento de humedades por capilaridad con mortero de cal, en muros.
Tratamiento de humedades por capilaridad con dos capas de mortero técnico macroporoso deshumidificante, tipo R CSII W2, según UNE-EN 998-1, color blanco, de 30 mm de espesor medio, a buena vista, con acabado liso, aplicado manualmente, en muros.
Criterio de valoración económica: El precio no incluye la eliminación del revestimiento existente ni la realización del revestimiento posterior.
Incluye: Despiece de paños de trabajo. Preparación del mortero. Aplicación del mortero. Realización de juntas y puntos singulares. Ejecución del acabado. Curado del mortero.
Criterio de medición de proyecto: Superficie medida según documentación gráfica de Proyecto.
Criterio de medición de obra: Se medirá la superficie realmente ejecutada según especificaciones de Proyecto.

| Código | Ud | Descripción | Rendimiento | Precio | Importe |
|---|---|---|---|---|---|
| mt28mco040b | kg | Mortero técnico macroporoso deshumidificante, tipo R CSII W2, según UNE-EN 998-1, para uso en interiores o en exteriores, de color blanco, compuesto por cal hidráulica natural tipo NHL 3,5, según UNE-EN 459-1, puzolanas, aditivos y áridos seleccionados, suministrado en sacos. (material) | 36 | 0.72 | 25.920 |
| mo032 | h | Oficial 1ª aplicador de productos impermeabilizantes. (mano de obra) | 0.484 | 22.53 | 10.905 |
| mo070 | h | Ayudante aplicador de productos impermeabilizantes. (mano de obra) | 0.247 | 21.78 | 5.380 |
| % | % | Costes directos complementarios | 2 % | 42.205 | 0.844 |
|  |  | Costes directos |  |  | 43.049 |
