# Impermeabilización bajo revestimiento en locales húmedos, con láminas de poliolefinas

- Propiedad del archivo: CYPE Ingenieros S.A.
- Formato: FIEBDC-3/2016
- Programa: Generador de precios de la construcción. CYPE Ingenieros, S.A.
- Fecha: 08/03/2024
- Ámbito geográfico: Región de Murcia
- Divisa: EUR
- Costes indirectos: 3 %
- IVA: 21 %

## N Aislamientos e impermeabilizaciones

### NI Impermeabilizaciones

#### NIH Locales húmedos

**NIH010** m² Impermeabilización bajo revestimiento en locales húmedos, con láminas de poliolefinas.
Impermeabilización bajo revestimiento cerámico o pétreo, en paramentos verticales y horizontales de locales húmedos, con lámina impermeabilizante flexible de polietileno, con ambas caras revestidas de geotextil no tejido, de 0,5 mm de espesor y 285 g/m², fijada al soporte con adhesivo cementoso mejorado, C2 TE S1, según UNE-EN 12004, deformable, con deslizamiento reducido y tiempo abierto ampliado, color gris, a base de cemento, áridos de granulometría fina, resinas sintéticas y aditivos especiales. Incluso complementos de refuerzo en tratamiento de puntos singulares con banda de refuerzo de polietileno, con ambas caras revestidas de geotextil no tejido, de 120 mm de anchura y de 0,7 mm de espesor; y mortero cementoso impermeabilizante flexible bicomponente, de color gris.
Criterio de valoración económica: El precio no incluye el revestimiento.
Incluye: Corte y preparación de las láminas de poliolefinas. Extendido del adhesivo cementoso. Colocación de la impermeabilización. Ejecución de refuerzos en puntos singulares. Resolución de uniones. Sellado de juntas elásticas.
Criterio de medición de proyecto: Superficie medida según documentación gráfica de Proyecto.
Criterio de medición de obra: Se medirá la superficie realmente ejecutada según especificaciones de Proyecto.

| Código | Ud | Descripción | Rendimiento | Precio | Importe |
|---|---|---|---|---|---|
| mt09mcm060a | kg | Adhesivo cementoso mejorado, C2 TE S1, según UNE-EN 12004, deformable, con deslizamiento reducido y tiempo abierto ampliado, color gris, a base de cemento, áridos de granulometría fina, resinas sintéticas y aditivos especiales, con propiedades tixotrópicas y de endurecimiento sin retracción. (material) | 2 | 0.83 | 1.660 |
| mt15mcp010n | m² | Lámina impermeabilizante flexible de polietileno, con ambas caras revestidas de geotextil no tejido, de 0,5 mm de espesor y 285 g/m², Euroclase E de reacción al fuego, según UNE-EN 13501-1, suministrada en rollos de 10 m de longitud y 1 m de anchura. (material) | 1.07 | 13.77 | 14.734 |
| mt09bmr220a | kg | Mortero cementoso impermeabilizante flexible bicomponente, de color gris, con resistencia a los sulfatos, a las heladas y a la intemperie y apto para estar en contacto con agua potable, según UNE-EN 1504-2, Euroclase F de reacción al fuego, según UNE-EN 13501-1, para aplicar en interiores y exteriores. (material) | 0.188 | 0.81 | 0.152 |
| mt15mcp020g | m | Banda de refuerzo de polietileno, con ambas caras revestidas de geotextil no tejido, de 120 mm de anchura y de 0,7 mm de espesor, Euroclase E de reacción al fuego, según UNE-EN 13501-1, suministrada en rollos de 10 m de longitud. (material) | 1 | 3.78 | 3.780 |
| mt15sja025a | Ud | Cartucho de silicona acética monocomponente, antimoho, color blanco, de 310 ml. (material) | 0.1 | 7.39 | 0.739 |
| mo029 | h | Oficial 1ª aplicador de láminas impermeabilizantes. (mano de obra) | 0.184 | 22.53 | 4.146 |
| mo067 | h | Ayudante aplicador de láminas impermeabilizantes. (mano de obra) | 0.184 | 21.78 | 4.008 |
| % | % | Costes directos complementarios | 2 % | 29.219 | 0.584 |
|  |  | Costes directos |  |  | 29.803 |

Residuos:
- colocación: mt09mcm060a; factor de residuo 0.07
- colocación: mt15mcp010n; factor de residuo 0.0413439
- colocación: mt09bmr220a; factor de residuo 0.014766
- colocación: mt15mcp020g; factor de residuo 0.0596
- colocación: mt15sja025a Cartucho de silicona acética monocomponente, antimoho, color blanco, de 310 ml; factor de residuo 0.06

## Recursos

**mt09mcm060a** kg Adhesivo cementoso mejorado
Datos técnicos: Coste energético 3.871 MJ; Emisión de CO2 0.344 kg; Código LER 17 09 04; Masa del elemento 1 kg; Volumen 0.000667 m3
Residuos:
- embalaje: re170203 Plástico. (componente de residuo); rendimiento 0.003 kg; Código LER 17 02 03; Masa del elemento 1 kg; Volumen 0.001667 m3

**mt15mcp010n** m² Lámina impermeabilizante flexible de polietileno
Datos técnicos: Coste energético 41.984 MJ; Emisión de CO2 1.530 kg; Código LER 17 06 04; Masa del elemento 0.285 kg; Volumen 0.000475 m3
Residuos:
- embalaje: re170203 Plástico; rendimiento 0.03 kg

**mt09bmr220a** kg Mortero cementoso impermeabilizante flexible bicomponente
Datos técnicos: Coste energético 3.896 MJ; Emisión de CO2 0.359 kg; Código LER 17 01 01; Masa del elemento 1 kg; Volumen 0.000667 m3
Residuos:
- embalaje: re150101 Envases de papel y cartón. (componente de residuo); rendimiento 0.011 kg; Código LER 15 01 01; Masa del elemento 1 kg; Volumen 0.001333 m3

**mt15mcp020g** m Banda de refuerzo de polietileno
Datos técnicos: Coste energético 0.804 MJ; Emisión de CO2 0.030 kg; Código LER 17 06 04; Masa del elemento 0.005 kg; Volumen 0.000008 m3
Residuos:
- embalaje: re170203 Plástico; rendimiento 0.001 kg

**mt15sja025a** Ud Cartucho de silicona acética monocomponente, antimoho, color blanco, de 310 ml
Datos técnicos: Coste energético 87.088 MJ; Emisión de CO2 3.667 kg; Código LER 17 09 04; Masa del elemento 0.45 kg; Volumen 0.0003 m3
Residuos:
- embalaje: re170203 Plástico; rendimiento 0.1 kg
