# Impermeabilización de junta de construcción en contacto con el agua, con perfil hidroexpansivo

- Propiedad del archivo: CYPE Ingenieros S.A.
- Formato: FIEBDC-3/2016
- Programa: Generador de precios de la construcción. CYPE Ingenieros, S.A.
- Fecha: 08/03/2024
- Ámbito geográfico: Región de Murcia
- Divisa: EUR
- Costes indirectos: 3 %
- IVA: 21 %

## N Aislamientos e impermeabilizaciones

### NI Impermeabilizaciones

#### NIJ Juntas

**NIJ111** m Impermeabilización de junta de construcción en contacto con el agua, con perfil hidroexpansivo.
Impermeabilización de junta de construcción, vertical u horizontal, expuesta a presión hidrostática, temporal o permanente, con perfil hidroexpansivo de bentonita, de expansión controlada en contacto con agua, de 20x10 mm, colocado con solapes, fijado con adhesivo y clavos cada 30 cm.
Incluye: Limpieza del soporte. Replanteo. Aplicación del adhesivo. Colocación del perfil. Fijación mecánica del perfil.
Criterio de medición de proyecto: Longitud medida según documentación gráfica de Proyecto.
Criterio de medición de obra: Se medirá la longitud realmente ejecutada según especificaciones de Proyecto.

| Código | Ud | Descripción | Rendimiento | Precio | Importe |
|---|---|---|---|---|---|
| mt15sja160a | m | Perfil hidroexpansivo de bentonita, de expansión controlada en contacto con agua, de 20x10 mm. (material) | 1.05 | 3.35 | 3.518 |
| mt15sja165 | l | Imprimación adhesiva para perfiles hidroexpansivos de bentonita. (material) | 0.015 | 7.3 | 0.110 |
| mt50spa100a | Ud | Punta de acero de 14x40 mm (diámetro 2,3 mm). (material) | 3 | 0.02 | 0.060 |
| mo032 | h | Oficial 1ª aplicador de productos impermeabilizantes. (mano de obra) | 0.13 | 22.53 | 2.929 |
| % | % | Costes directos complementarios | 2 % | 6.617 | 0.132 |
|  |  | Costes directos |  |  | 6.749 |

Residuos:
- colocación: mt15sja160a Perfil hidroexpansivo de bentonita, de expansión controlada en contacto con agua, de 20x10 mm; factor de residuo 0.0133333
- colocación: mt15sja165 Imprimación adhesiva para perfiles hidroexpansivos de bentonita; factor de residuo 0.0506425

## Recursos

**mt15sja160a** m Perfil hidroexpansivo de bentonita, de expansión controlada en contacto con agua, de 20x10 mm
Datos técnicos: Coste energético 3.00e-05 MJ; Emisión de CO2 3.00e-06 kg; Código LER 01 04 09; Masa del elemento 0.0003 kg

**mt15sja165** l Imprimación adhesiva para perfiles hidroexpansivos de bentonita
Datos técnicos: Coste energético 104.244 MJ; Emisión de CO2 3.961 kg; Código LER 17 09 04; Masa del elemento 1.2 kg; Volumen 0.0008 m3
Residuos:
- embalaje: re150104 Envases metálicos. (componente de residuo); rendimiento 0.049 kg; Código LER 15 01 04; Masa del elemento 1 kg; Volumen 0.001667 m3
