# Reparación de impermeabilización de cubiertas planas. Sistema "ESTIL GURU"

- Propiedad del archivo: CYPE Ingenieros S.A.
- Formato: FIEBDC-3/2016
- Programa: Generador de precios de la construcción. CYPE Ingenieros, S.A.
- Fecha: 08/03/2024
- Ámbito geográfico: Región de Murcia
- Divisa: EUR
- Costes indirectos: 3 %
- IVA: 21 %

## N Aislamientos e impermeabilizaciones

### NI Impermeabilizaciones

#### NIQ Cubiertas planas

**NIQ120** m² Reparación de impermeabilización de cubiertas planas. Sistema "ESTIL GURU".
Reparación de impermeabilización de cubiertas planas. Sistema "ESTIL GURU", formado por lámina impermeabilizante flexible tipo EVAC, WATER-STOP "ESTIL GURU", compuesta de una doble hoja de poliolefina termoplástica con acetato de vinil etileno, con ambas caras revestidas de fibras de poliéster y polipropileno no tejidas, de 0,57 mm de espesor y 270 g/m², fijada al soporte con adhesivo cementoso mejorado, C2 extendido con llana dentada. Incluso complementos de refuerzo en tratamiento de puntos singulares con adhesivo elástico impermeabilizante monocomponente, EASEAL.
Criterio de valoración económica: El precio incluye la preparación de la superficie soporte, pero no incluye el pavimento.
Incluye: Retirada del rodapié. Picado del material de agarre. Apertura de la roza. Retirada y acopio de escombros. Limpieza de los restos de obra. Carga manual de escombros sobre camión o contenedor. Limpieza de la superficie soporte. Colocación de la impermeabilización. Resolución de los puntos singulares. Sellado de juntas.
Criterio de medición de proyecto: Superficie medida en proyección horizontal, según documentación gráfica de Proyecto, desde las caras interiores de los antepechos o petos perimetrales que la limitan.
Criterio de medición de obra: Se medirá, en proyección horizontal, la superficie realmente ejecutada según especificaciones de Proyecto, desde las caras interiores de los antepechos o petos perimetrales que la limitan.

| Código | Ud | Descripción | Rendimiento | Precio | Importe |
|---|---|---|---|---|---|
| mt09mcr021m | kg | Adhesivo cementoso mejorado, C2, según UNE-EN 12004, color gris. (material) | 2.2 | 0.41 | 0.902 |
| mt15reg010f | m² | Lámina impermeabilizante flexible tipo EVAC, WATER-STOP "ESTIL GURU", compuesta de una doble hoja de poliolefina termoplástica con acetato de vinil etileno, con ambas caras revestidas de fibras de poliéster y polipropileno no tejidas, de 0,57 mm de espesor y 270 g/m², suministrada en rollos de 20 m de longitud y 2 m de anchura, según UNE-EN 13956. (material) | 1.03 | 13.81 | 14.224 |
| mo029 | h | Oficial 1ª aplicador de láminas impermeabilizantes. (mano de obra) | 0.298 | 22.53 | 6.714 |
| mo067 | h | Ayudante aplicador de láminas impermeabilizantes. (mano de obra) | 0.298 | 21.78 | 6.490 |
| % | % | Costes directos complementarios | 2 % | 28.330 | 0.567 |
|  |  | Costes directos |  |  | 28.897 |

Residuos:
- colocación: mt09mcr021m Adhesivo cementoso mejorado, C2, según UNE-EN 12004, color gris; factor de residuo 0.07
- colocación: mt15reg010f; factor de residuo 0.035

## Recursos

**mt09mcr021m** kg Adhesivo cementoso mejorado, C2, según UNE-EN 12004, color gris
Datos técnicos: Coste energético 3.871 MJ; Emisión de CO2 0.344 kg; Código LER 17 09 04; Masa del elemento 1 kg; Volumen 0.000667 m3
Residuos:
- embalaje: re170203 Plástico. (componente de residuo); rendimiento 0.003 kg; Código LER 17 02 03; Masa del elemento 1 kg; Volumen 0.001667 m3

**mt15reg010f** m² Lámina impermeabilizante flexible tipo EVAC
Datos técnicos: Coste energético 32.939 MJ; Emisión de CO2 1.635 kg; Código LER 17 02 03; Masa del elemento 0.27 kg; Volumen 0.00045 m3
Residuos:
- embalaje: re170203 Plástico; rendimiento 0.07 kg
