# Barrera de protección frente al radón sobre solera en contacto con el terreno, con láminas de polietileno

- Propiedad del archivo: CYPE Ingenieros S.A.
- Formato: FIEBDC-3/2016
- Programa: Generador de precios de la construcción. CYPE Ingenieros, S.A.
- Fecha: 08/03/2024
- Ámbito geográfico: Región de Murcia
- Divisa: EUR
- Costes indirectos: 3 %
- IVA: 21 %

## N Aislamientos e impermeabilizaciones

### NO Protección frente al radón

#### NOS Soleras en contacto con el terreno

**NOS027** m² Barrera de protección frente al radón sobre solera en contacto con el terreno, con láminas de polietileno.
Barrera de protección frente al radón sobre solera en contacto con el terreno con nivel de referencia de exposición al radón 300 Bq/m³, con lámina de polietileno de baja densidad (LDPE), malla de refuerzo de fibra de poliéster y armadura de polietileno de alta densidad (PEAD/HDPE), de 0,4 mm de espesor, 0,35 kg/m² de masa superficial, y coeficiente de difusión frente al gas radón 10x10-12 m²/s, no adherida. Colocación en obra: con solapes en la cara superior de la solera, con pistola de aire caliente. Exhalación de radón prevista a través de la barrera de protección: 26,9 Bq/m²·h.
Incluye: Limpieza y preparación de la superficie. Colocación de la lámina de polietileno. Resolución de puntos singulares.
Criterio de medición de proyecto: Superficie medida según documentación gráfica de Proyecto.
Criterio de medición de obra: Se medirá la superficie realmente ejecutada según especificaciones de Proyecto, incluyendo las entregas y los solapes.

| Código | Ud | Descripción | Rendimiento | Precio | Importe |
|---|---|---|---|---|---|
| mt15pdr400a | m² | Lámina de polietileno de baja densidad (LDPE), malla de refuerzo de fibra de poliéster y armadura de polietileno de alta densidad (PEAD/HDPE), de 0,4 mm de espesor, 0,35 kg/m² de masa superficial, y coeficiente de difusión frente al gas radón 10x10-12 m²/s. (material) | 1.15 | 9.54 | 10.971 |
| mo029 | h | Oficial 1ª aplicador de láminas impermeabilizantes. (mano de obra) | 0.11 | 22.53 | 2.478 |
| mo067 | h | Ayudante aplicador de láminas impermeabilizantes. (mano de obra) | 0.11 | 21.78 | 2.396 |
| % | % | Costes directos complementarios | 2 % | 15.845 | 0.317 |
|  |  | Costes directos |  |  | 16.162 |

Residuos:
- colocación: mt15pdr400a; factor de residuo 0.0514914

## Recursos

**mt15pdr400a** m² Lámina de polietileno de baja densidad (LDPE)
Datos técnicos: Coste energético 50.564 MJ; Emisión de CO2 1.830 kg; Código LER 17 06 04; Masa del elemento 0.35 kg; Volumen 0.000583 m3
Residuos:
- embalaje: re170203 Plástico. (componente de residuo); rendimiento 0.027 kg; Código LER 17 02 03; Masa del elemento 1 kg; Volumen 0.001667 m3
