# Aislamiento térmico entre los montantes del muro estructural interior de entramado ligero, con paneles de fibras de madera

- Propiedad del archivo: CYPE Ingenieros S.A.
- Formato: FIEBDC-3/2016
- Programa: Generador de precios de la construcción. CYPE Ingenieros, S.A.
- Fecha: 08/03/2024
- Ámbito geográfico: Región de Murcia
- Divisa: EUR
- Costes indirectos: 3 %
- IVA: 21 %

## N Aislamientos e impermeabilizaciones

### NV Aislamientos térmicos de origen vegetal

#### NVP Particiones

**NVP020** m² Aislamiento térmico entre los montantes del muro estructural interior de entramado ligero, con paneles de fibras de madera.
Aislamiento térmico entre los montantes del muro estructural interior de entramado ligero de madera, formado por panel flexible de fibras de madera, de 40 mm de espesor, según UNE-EN 13171, resistencia térmica 1 m²K/W, conductividad térmica 0,039 W/(mK), densidad 45 kg/m³.
Incluye: Corte y preparación del aislamiento. Colocación del aislamiento.
Criterio de medición de proyecto: Superficie medida según documentación gráfica de Proyecto.
Criterio de medición de obra: Se medirá la superficie realmente ejecutada según especificaciones de Proyecto.

| Código | Ud | Descripción | Rendimiento | Precio | Importe |
|---|---|---|---|---|---|
| mt16bab030a | m² | Panel flexible de fibras de madera, de 40 mm de espesor, según UNE-EN 13171, resistencia térmica 1 m²K/W, conductividad térmica 0,039 W/(mK), densidad 45 kg/m³, Euroclase E de reacción al fuego según UNE-EN 13501-1. (material) | 1.05 | 5.39 | 5.660 |
| mo054 | h | Oficial 1ª montador de aislamientos. (mano de obra) | 0.13 | 23.16 | 3.011 |
| mo101 | h | Ayudante montador de aislamientos. (mano de obra) | 0.13 | 21.78 | 2.831 |
| % | % | Costes directos complementarios | 2 % | 11.502 | 0.230 |
|  |  | Costes directos |  |  | 11.732 |

Residuos:
- colocación: mt16bab030a; factor de residuo 0.048

## Recursos

**mt16bab030a** m² Panel flexible de fibras de madera
Datos técnicos: Coste energético 20.901 MJ; Emisión de CO2 0.565 kg; Código LER 17 06 04; Masa del elemento 1.8 kg; Volumen 0.003 m3
Residuos:
- embalaje: re170203 Plástico. (componente de residuo); rendimiento 0.024 kg; Código LER 17 02 03; Masa del elemento 1 kg; Volumen 0.001667 m3
