# Aislamiento térmico sobre falso techo, con paneles de fibras de madera

- Propiedad del archivo: CYPE Ingenieros S.A.
- Formato: FIEBDC-3/2016
- Programa: Generador de precios de la construcción. CYPE Ingenieros, S.A.
- Fecha: 08/03/2024
- Ámbito geográfico: Región de Murcia
- Divisa: EUR
- Costes indirectos: 3 %
- IVA: 21 %

## N Aislamientos e impermeabilizaciones

### NV Aislamientos térmicos de origen vegetal

#### NVT Falsos techos

**NVT010** m² Aislamiento térmico sobre falso techo, con paneles de fibras de madera.
Aislamiento térmico sobre falso techo, situado a una altura mayor o igual a 4 m, formado por panel flexible de fibras de madera, de 50 mm de espesor, según UNE-EN 13171, resistencia térmica 1,27 m²K/W, conductividad térmica 0,039 W/(mK), densidad 45 kg/m³.
Incluye: Corte y preparación del aislamiento. Colocación del aislamiento.
Criterio de medición de proyecto: Superficie medida según documentación gráfica de Proyecto.
Criterio de medición de obra: Se medirá la superficie realmente ejecutada según especificaciones de Proyecto.

| Código | Ud | Descripción | Rendimiento | Precio | Importe |
|---|---|---|---|---|---|
| mt16bab030b | m² | Panel flexible de fibras de madera, de 50 mm de espesor, según UNE-EN 13171, resistencia térmica 1,27 m²K/W, conductividad térmica 0,039 W/(mK), densidad 45 kg/m³, Euroclase E de reacción al fuego según UNE-EN 13501-1. (material) | 1.05 | 6.74 | 7.077 |
| mo054 | h | Oficial 1ª montador de aislamientos. (mano de obra) | 0.087 | 23.16 | 2.015 |
| mo101 | h | Ayudante montador de aislamientos. (mano de obra) | 0.087 | 21.78 | 1.895 |
| % | % | Costes directos complementarios | 2 % | 10.987 | 0.220 |
|  |  | Costes directos |  |  | 11.207 |

Residuos:
- colocación: mt16bab030b; factor de residuo 0.0465764

## Recursos

**mt16bab030b** m² Panel flexible de fibras de madera
Datos técnicos: Coste energético 25.603 MJ; Emisión de CO2 0.681 kg; Código LER 17 06 04; Masa del elemento 2.25 kg; Volumen 0.00375 m3
Residuos:
- embalaje: re170203 Plástico. (componente de residuo); rendimiento 0.025 kg; Código LER 17 02 03; Masa del elemento 1 kg; Volumen 0.001667 m3
