# Encuentro de cubierta con sumidero de salida vertical para sistema de drenaje sifónico, sistema Akasison "JIMTEN"

- Propiedad del archivo: CYPE Ingenieros S.A.
- Formato: FIEBDC-3/2016
- Programa: Generador de precios de la construcción. CYPE Ingenieros, S.A.
- Fecha: 08/03/2024
- Ámbito geográfico: Región de Murcia
- Divisa: EUR
- Costes indirectos: 3 %
- IVA: 21 %

## Q Cubiertas

### QA Planas transitables, no ventiladas

#### QAF Puntos singulares

**QAF035** Ud Encuentro de cubierta con sumidero de salida vertical para sistema de drenaje sifónico, sistema Akasison "JIMTEN".
Encuentro de cubierta con sumidero para sistema de drenaje sifónico de cubierta, compuesto de una lámina de betún modificado con elastómero SBS, LBM(SBS)-40-FP, con armadura de fieltro de poliéster no tejido de 160 g/m², de superficie no protegida, de 1x1 m, totalmente adherida al soporte con soplete, previa imprimación con emulsión asfáltica aniónica con cargas tipo EB, y colocación de un sumidero sifónico de polietileno, con membrana bituminosa, sistema Akasison, modelo XL75 B "JIMTEN", de salida vertical de 75 mm de diámetro y rejilla convexa, con el manguito conector, la tubería vertical y el codo, todos ellos del mismo diámetro que el sumidero, totalmente adherido a la lámina asfáltica con soplete.
Incluye: Limpieza y preparación de la superficie. Imprimación de la superficie. Colocación del refuerzo de la impermeabilización. Colocación del sumidero.
Criterio de medición de proyecto: Número de unidades previstas, según documentación gráfica de Proyecto.
Criterio de medición de obra: Se medirá el número de unidades realmente ejecutadas según especificaciones de Proyecto.

| Código | Ud | Descripción | Rendimiento | Precio | Importe |
|---|---|---|---|---|---|
| mt14lba010g | m² | Lámina de betún modificado con elastómero SBS, LBM(SBS)-40-FP, de 3,5 mm de espesor, masa nominal 4 kg/m², con armadura de fieltro de poliéster no tejido de 160 g/m², de superficie no protegida. Según UNE-EN 13707. (material) | 1.05 | 6.93 | 7.277 |
| mt14iea020c | kg | Emulsión asfáltica aniónica con cargas tipo EB, según UNE 104231. (material) | 0.3 | 3.3 | 0.990 |
| mt11aka011ee | Ud | Sumidero sifónico de polietileno, con membrana bituminosa, sistema Akasison, modelo XL75 B "JIMTEN", de salida vertical de 75 mm de diámetro y rejilla convexa, según UNE-EN 1253. (material) | 1 | 412.15 | 412.150 |
| mt11aka030 | Ud | Manguito conector de polietileno de alta densidad (PEAD/HDPE), de 75 mm de diámetro exterior, para sumidero sifónico, sistema Akasison "JIMTEN". (material) | 1 | 10 | 10.000 |
| mt11aka040fa | m | Tubería templada mediante tratamiento térmico adicional, de polietileno de alta densidad (PEAD/HDPE), de 75 mm de diámetro exterior y 3 mm de espesor, sistema Akasison "JIMTEN", en tramos de 5 m de longitud. (material) | 0.8 | 7 | 5.600 |
| mt11aka050e | Ud | Codo 90° de polietileno de alta densidad (PEAD/HDPE), de 75 mm de diámetro exterior y 3 mm de espesor, sistema Akasison "JIMTEN". (material) | 1 | 4 | 4.000 |
| mo029 | h | Oficial 1ª aplicador de láminas impermeabilizantes. (mano de obra) | 0.74 | 22.53 | 16.672 |
| mo067 | h | Ayudante aplicador de láminas impermeabilizantes. (mano de obra) | 0.74 | 21.78 | 16.117 |
| % | % | Costes directos complementarios | 2 % | 472.806 | 9.456 |
|  |  | Costes directos |  |  | 482.262 |

Residuos:
- colocación: mt14lba010g; factor de residuo 0.0649432
- colocación: mt14iea020c Emulsión asfáltica aniónica con cargas tipo EB, según UNE 104231; factor de residuo 0.007
- colocación: mt11aka011ee; factor de residuo 0.0165
- colocación: mt11aka030; factor de residuo 0.0271
- colocación: mt11aka040fa; factor de residuo 0.02744
- colocación: mt11aka050e; factor de residuo 0.0275

## Recursos

**mt14lba010g** m² Lámina de betún modificado con elastómero SBS
Datos técnicos: Coste energético 233.484 MJ; Emisión de CO2 6.574 kg; Código LER 17 03 02; Masa del elemento 4 kg; Volumen 0.004 m3
Residuos:
- embalaje: re170203 Plástico. (componente de residuo); rendimiento 0.053 kg; Código LER 17 02 03; Masa del elemento 1 kg; Volumen 0.001667 m3

**mt14iea020c** kg Emulsión asfáltica aniónica con cargas tipo EB, según UNE 104231
Datos técnicos: Coste energético 31.940 MJ; Emisión de CO2 0.230 kg; Código LER 17 03 02; Masa del elemento 1 kg; Volumen 0.001 m3

**mt11aka011ee** Ud Sumidero sifónico de polietileno
Datos técnicos: Coste energético 1.379 MJ; Emisión de CO2 0.103 kg; Código LER 17 02 03; Masa del elemento 0.014 kg; Volumen 0.000023 m3
Residuos:
- embalaje: re150101 Envases de papel y cartón. (componente de residuo); rendimiento 0.042 kg; Código LER 15 01 01; Masa del elemento 1 kg; Volumen 0.001333 m3

**mt11aka030** Ud Manguito conector de polietileno de alta densidad (PEAD/HDPE)
Datos técnicos: Coste energético 0.988 MJ; Emisión de CO2 0.078 kg; Código LER 17 02 03; Masa del elemento 0.01 kg; Volumen 0.000017 m3
Residuos:
- embalaje: re150101 Envases de papel y cartón; rendimiento 0.035 kg

**mt11aka040fa** m Tubería templada mediante tratamiento térmico adicional
Datos técnicos: Coste energético 67.816 MJ; Emisión de CO2 3.367 kg; Código LER 17 02 03; Masa del elemento 0.7 kg; Volumen 0.001167 m3

**mt11aka050e** Ud Codo 90° de polietileno de alta densidad (PEAD/HDPE)
Datos técnicos: Coste energético 28.114 MJ; Emisión de CO2 1.425 kg; Código LER 17 02 03; Masa del elemento 0.29 kg; Volumen 0.000483 m3
Residuos:
- embalaje: re150101 Envases de papel y cartón; rendimiento 0.035 kg
