# Pasillo técnico peatonal de baldosas aislantes, en cubierta plana no transitable, con grava

- Propiedad del archivo: CYPE Ingenieros S.A.
- Formato: FIEBDC-3/2016
- Programa: Generador de precios de la construcción. CYPE Ingenieros, S.A.
- Fecha: 08/03/2024
- Ámbito geográfico: Región de Murcia
- Divisa: EUR
- Costes indirectos: 3 %
- IVA: 21 %

## Q Cubiertas

### QD Planas no transitables, no ventiladas

#### QDB Con grava

**QDB100** m² Pasillo técnico peatonal de baldosas aislantes, en cubierta plana no transitable, con grava.
Pasillo técnico peatonal de baldosas aislantes, formadas por 35 mm de mortero y 40 mm de poliestireno extruido, de 600x600 mm, color gris, acabado poroso, colocadas directamente sobre la capa separadora, en cubierta plana no transitable, con grava.
Criterio de valoración económica: El precio no incluye la capa separadora.
Incluye: Replanteo y corte de las baldosas. Colocación de las baldosas.
Criterio de medición de proyecto: Superficie medida según documentación gráfica de Proyecto.
Criterio de medición de obra: Se medirá la superficie realmente ejecutada según especificaciones de Proyecto.

| Código | Ud | Descripción | Rendimiento | Precio | Importe |
|---|---|---|---|---|---|
| mt15lfs010a | m² | Baldosa aislante, formada por 35 mm de mortero y 40 mm de poliestireno extruido, conductividad térmica 0,033 W/(mK). (material) | 1.05 | 24.85 | 26.093 |
| mo020 | h | Oficial 1ª construcción. (mano de obra) | 0.272 | 22.53 | 6.128 |
| mo113 | h | Peón ordinario construcción. (mano de obra) | 0.272 | 21.19 | 5.764 |
| % | % | Costes directos complementarios | 2 % | 37.985 | 0.760 |
|  |  | Costes directos |  |  | 38.745 |
