# Sistema Integral "ONDULINE" de impermeabilización y aislamiento térmico por el exterior de cubierta inclinada

- Propiedad del archivo: CYPE Ingenieros S.A.
- Formato: FIEBDC-3/2016
- Programa: Generador de precios de la construcción. CYPE Ingenieros, S.A.
- Fecha: 04/10/2024
- Ámbito geográfico: Región de Murcia
- Divisa: EUR
- Costes indirectos: 3 %
- IVA: 21 %

## Q Cubiertas

### QT Inclinadas

#### QTX Sistemas de tejados

**QTX130** m² Sistema Integral "ONDULINE" de impermeabilización y aislamiento térmico por el exterior de cubierta inclinada.
Sistema Integral "ONDULINE" de impermeabilización y aislamiento térmico por el exterior de cubierta inclinada, sobre soporte discontinuo de madera, compuesto por: AISLAMIENTO TÉRMICO: panel sándwich machihembrado, Ondutherm H16+A40+FAN13 "ONDULINE", compuesto de: cara exterior de tablero de aglomerado hidrófugo de 16 mm de espesor, núcleo aislante de espuma de poliestireno extruido de 40 mm de espesor y cara interior de friso de abeto natural, de 13 mm de espesor, de 2500x600 mm, fijado al soporte mediante clavos, Espiral "ONDULINE"; IMPERMEABILIZACIÓN: placa bajo teja, asfáltica DRS, BT-200 "ONDULINE", fijada al soporte con clavos, Espiral "ONDULINE"; COBERTURA: tejas cerámicas curvas, acabado con engobe color rojo, 40,8x15x11,6 cm, fijadas con espuma de poliuretano, Ondufoam "ONDULINE" y ganchos "ONDULINE". Incluso pieza de remate de madera para el cierre y protección de los paneles en aleros y laterales, masilla de poliuretano, Onduflex 300 (300 cm³) "ONDULINE", para sellado de juntas entre paneles y lámina autoadhesiva autoprotegida Ondufilm "ONDULINE", para sellado de juntas entre paneles y entre paneles y encuentros.
Criterio de valoración económica: El precio no incluye la superficie soporte ni los puntos singulares y las piezas especiales de la cobertura.
Incluye: Limpieza de la superficie soporte. Replanteo y corte de los paneles. Colocación y fijación del panel sándwich. Colocación y fijación de la placa bajo teja. Sellado de juntas. Fijación de las tejas con espuma.
Criterio de medición de proyecto: Superficie del faldón medida en verdadera magnitud, según documentación gráfica de Proyecto.
Criterio de medición de obra: Se medirá, en verdadera magnitud, la superficie realmente ejecutada según especificaciones de Proyecto.

| Código | Ud | Descripción | Rendimiento | Precio | Importe |
|---|---|---|---|---|---|
| mt13pso010caa | m² | Panel sándwich machihembrado, Ondutherm H16+A40+FAN13 "ONDULINE", compuesto de: cara exterior de tablero de aglomerado hidrófugo de 16 mm de espesor, núcleo aislante de espuma de poliestireno extruido de 40 mm de espesor y cara interior de friso de abeto natural, de 13 mm de espesor, de 2500x600 mm. (material) | 1.05 | 53.53 | 56.207 |
| mt13lpo034c | Ud | Clavo, Espiral "ONDULINE", con arandela. (material) | 9 | 0.09 | 0.810 |
| mt13bto025a | Ud | Masilla de poliuretano, Onduflex 300 (300 cm³) "ONDULINE", para sellado de juntas entre paneles. (material) | 0.25 | 6.73 | 1.683 |
| mt13bto020b | m | Lámina autoadhesiva autoprotegida Ondufilm "ONDULINE", para sellado de juntas. (material) | 1 | 4.15 | 4.150 |
| mt13bto010te | m² | Placa bajo teja, asfáltica DRS (doble capa protectora de resina y solape de seguridad), BT-200 "ONDULINE", armada con fibras minerales y vegetales más resina, de 2000 mm de longitud, 1050 mm de anchura y 2,4 mm de espesor, según UNE-EN 534. (material) | 1.25 | 8.15 | 10.188 |
| mt13tac050a | Ud | Teja cerámica curva, acabado con engobe color rojo, 40,8x15x11,6 cm, según UNE-EN 1304. (material) | 36.6 | 0.88 | 32.208 |
| mt13bto040 | Ud | Gancho "ONDULINE", para sujeción de tejas a placa bajo teja. (material) | 8 | 0.27 | 2.160 |
| mt13bto035a | Ud | Aerosol de 750 cm³ de espuma de poliuretano monocomponente, Ondufoam "ONDULINE". (material) | 0.25 | 6.85 | 1.713 |
| mt13pso020a | m | Pieza de remate de madera para el cierre y protección de los paneles en aleros y laterales. (material) | 0.45 | 9.01 | 4.055 |
| mo011 | h | Oficial 1ª montador. (mano de obra) | 0.762 | 23.16 | 17.648 |
| mo080 | h | Ayudante montador. (mano de obra) | 0.762 | 21.78 | 16.596 |
| % | % | Costes directos complementarios | 2 % | 147.418 | 2.948 |
|  |  | Costes directos |  |  | 150.366 |

Residuos:
- colocación: mt13pso010caa; factor de residuo 0.006
- colocación: mt13bto025a Masilla de poliuretano, Onduflex 300 (300 cm³) "ONDULINE", para sellado de juntas entre paneles; factor de residuo 0.06
- colocación: mt13bto010te; factor de residuo 0.06
- colocación: mt13tac050a Teja cerámica curva, acabado con engobe color rojo, 40,8x15x11,6 cm, según UNE-EN 1304; factor de residuo 0.0578
- colocación: mt13bto040 Gancho "ONDULINE", para sujeción de tejas a placa bajo teja; factor de residuo 0.0045
- colocación: mt13bto035a Aerosol de 750 cm³ de espuma de poliuretano monocomponente, Ondufoam "ONDULINE"; factor de residuo 0.024

## Recursos

**mt13pso010caa** m² Panel sándwich machihembrado
Datos técnicos: Coste energético 1404.065 MJ; Emisión de CO2 1.428 kg; Código LER 17 02 01; Masa del elemento 19.6 kg; Volumen 0.017818 m3
Residuos:
- embalaje: re170203 Plástico. (componente de residuo); rendimiento 0.032 kg; Código LER 17 02 03; Masa del elemento 1 kg; Volumen 0.001667 m3

**mt13bto025a** Ud Masilla de poliuretano, Onduflex 300 (300 cm³) "ONDULINE", para sellado de juntas entre paneles
Datos técnicos: Coste energético 12.716 MJ; Emisión de CO2 0.628 kg; Código LER 17 09 04; Masa del elemento 0.021 kg; Volumen 0.000014 m3
Residuos:
- embalaje: re170203 Plástico; rendimiento 0.1 kg

**mt13bto010te** m² Placa bajo teja
Datos técnicos: Coste energético 134.914 MJ; Emisión de CO2 4.072 kg; Código LER 17 03 02; Masa del elemento 3 kg; Volumen 0.003 m3
Residuos:
- embalaje: re170201 Madera. (componente de residuo); rendimiento 0.017 kg; Código LER 17 02 01; Masa del elemento 1 kg; Volumen 0.000909 m3
- embalaje: re170203 Plástico; rendimiento 0.005 kg

**mt13tac050a** Ud Teja cerámica curva, acabado con engobe color rojo, 40,8x15x11,6 cm, según UNE-EN 1304
Datos técnicos: Coste energético 5.610 MJ; Emisión de CO2 0.274 kg; Código LER 17 01 03; Masa del elemento 1.35 kg; Volumen 0.00108 m3
Residuos:
- embalaje: re170201 Madera; rendimiento 0.003 kg
- embalaje: re170203 Plástico; rendimiento 0.002 kg

**mt13bto040** Ud Gancho "ONDULINE", para sujeción de tejas a placa bajo teja
Datos técnicos: Coste energético 0.053 MJ; Emisión de CO2 0.004 kg; Código LER 17 04 05; Masa del elemento 0.004 kg; Volumen 0.000002 m3
Residuos:
- embalaje: re150101 Envases de papel y cartón. (componente de residuo); rendimiento 0.001 kg; Código LER 15 01 01; Masa del elemento 1 kg; Volumen 0.001333 m3

**mt13bto035a** Ud Aerosol de 750 cm³ de espuma de poliuretano monocomponente, Ondufoam "ONDULINE"
Datos técnicos: Coste energético 4.178 MJ; Emisión de CO2 0.208 kg; Código LER 17 06 04; Masa del elemento 0.01875 kg; Volumen 0.000031 m3
Residuos:
- embalaje: re150104 Envases metálicos. (componente de residuo); rendimiento 0.15 kg; Código LER 15 01 04; Masa del elemento 1 kg; Volumen 0.001667 m3
