# Cobertura de placas asfálticas

- Propiedad del archivo: CYPE Ingenieros S.A.
- Formato: FIEBDC-3/2016
- Programa: Generador de precios de la construcción. CYPE Ingenieros, S.A.
- Fecha: 08/03/2024
- Ámbito geográfico: Región de Murcia
- Divisa: EUR
- Costes indirectos: 3 %
- IVA: 21 %

## Q Cubiertas

### QU Componentes de cubiertas inclinadas y curvas

#### QUA De placas asfálticas

**QUA010** m² Cobertura de placas asfálticas.
Cobertura de placas asfálticas 10 ondas, de perfil ondulado y color rojo, a base de fibras minerales y vegetales saturadas con una emulsión bituminosa a altas temperaturas, colocadas con un solape de la placa superior de 200 mm y un solape lateral de una onda y fijadas mecánicamente sobre faldón de madera, en cubierta inclinada, con una pendiente del 15% al 20%. Incluso accesorios de fijación de las placas.
Criterio de valoración económica: El precio no incluye la superficie soporte ni los puntos singulares y las piezas especiales de la cobertura.
Incluye: Replanteo de las placas por faldón. Corte, preparación y colocación de las placas. Fijación mecánica de las placas.
Criterio de medición de proyecto: Superficie medida en verdadera magnitud, según documentación gráfica de Proyecto.
Criterio de medición de obra: Se medirá, en verdadera magnitud, la superficie realmente ejecutada según especificaciones de Proyecto.

| Código | Ud | Descripción | Rendimiento | Precio | Importe |
|---|---|---|---|---|---|
| mt13lpo010f | m² | Placa asfáltica 10 ondas, de perfil ondulado y color rojo, a base de fibras minerales y vegetales saturadas con una emulsión bituminosa a altas temperaturas, según UNE-EN 534. (material) | 1.1 | 8.39 | 9.229 |
| mt13lpo032c | Ud | Clavo, para fijación sobre soporte de madera. (material) | 6 | 0.07 | 0.420 |
| mo051 | h | Oficial 1ª montador de cerramientos industriales. (mano de obra) | 0.098 | 23.16 | 2.270 |
| mo098 | h | Ayudante montador de cerramientos industriales. (mano de obra) | 0.098 | 21.78 | 2.134 |
| % | % | Costes directos complementarios | 2 % | 14.053 | 0.281 |
|  |  | Costes directos |  |  | 14.334 |

Residuos:
- colocación: mt13lpo010f; factor de residuo 0.06

## Recursos

**mt13lpo010f** m² Placa asfáltica 10 ondas
Datos técnicos: Coste energético 146.993 MJ; Emisión de CO2 4.443 kg; Código LER 17 03 02; Masa del elemento 3.179 kg; Volumen 0.003179 m3
Residuos:
- embalaje: re170201 Madera. (componente de residuo); rendimiento 0.017 kg; Código LER 17 02 01; Masa del elemento 1 kg; Volumen 0.000909 m3
- embalaje: re170203 Plástico. (componente de residuo); rendimiento 0.005 kg; Código LER 17 02 03; Masa del elemento 1 kg; Volumen 0.001667 m3
