# Piezas especiales para cubierta inclinada de fibrocemento sin amianto

- Propiedad del archivo: CYPE Ingenieros S.A.
- Formato: FIEBDC-3/2016
- Programa: Generador de precios de la construcción. CYPE Ingenieros, S.A.
- Fecha: 08/03/2024
- Ámbito geográfico: Región de Murcia
- Divisa: EUR
- Costes indirectos: 3 %
- IVA: 21 %

## Q Cubiertas

### QU Componentes de cubiertas inclinadas y curvas

#### QUC De placas de fibrocemento sin amianto

**QUC012** Ud Piezas especiales para cubierta inclinada de fibrocemento sin amianto.
Placa ondulada translúcida de policarbonato celular, incolora, resistente a los rayos ultravioleta de 2000 mm de longitud, 1050 mm de anchura y 8 mm de espesor, colocada sobre las placas, con un solape mínimo de 10 cm, para cubierta inclinada, con una pendiente mayor del 10%. Incluso accesorios de fijación a las placas.
Incluye: Replanteo y colocación de las piezas especiales sobre las placas de cubierta. Fijación de las piezas a las placas.
Criterio de medición de proyecto: Número de unidades previstas, según documentación gráfica de Proyecto.
Criterio de medición de obra: Se medirá el número de unidades realmente ejecutadas según especificaciones de Proyecto.

| Código | Ud | Descripción | Rendimiento | Precio | Importe |
|---|---|---|---|---|---|
| mt13eur080c | Ud | Placa ondulada translúcida de policarbonato celular, incolora, resistente a los rayos ultravioleta de 2000 mm de longitud, 1050 mm de anchura y 8 mm de espesor. Según UNE-EN 494. (material) | 1 | 52.54 | 52.540 |
| mo051 | h | Oficial 1ª montador de cerramientos industriales. (mano de obra) | 0.49 | 23.16 | 11.348 |
| mo098 | h | Ayudante montador de cerramientos industriales. (mano de obra) | 0.218 | 21.78 | 4.748 |
| % | % | Costes directos complementarios | 2 % | 68.636 | 1.373 |
|  |  | Costes directos |  |  | 70.009 |

## Recursos

**mt13eur080c** Ud Placa ondulada translúcida de policarbonato celular
Datos técnicos: Coste energético 2648.660 MJ; Emisión de CO2 181.300 kg
Residuos:
- embalaje: re150101 Envases de papel y cartón. (componente de residuo); rendimiento 0.072 kg; Código LER 15 01 01; Masa del elemento 1 kg; Volumen 0.001333 m3
