# Piezas especiales para cubierta inclinada de fibrocemento sin amianto

- Propiedad del archivo: CYPE Ingenieros S.A.
- Formato: FIEBDC-3/2016
- Programa: Generador de precios de la construcción. CYPE Ingenieros, S.A.
- Fecha: 08/03/2024
- Ámbito geográfico: Región de Murcia
- Divisa: EUR
- Costes indirectos: 3 %
- IVA: 21 %

## Q Cubiertas

### QU Componentes de cubiertas inclinadas y curvas

#### QUC De placas de fibrocemento sin amianto

**QUC012** Ud Piezas especiales para cubierta inclinada de fibrocemento sin amianto.
Pieza de remate de hastial, formada por pieza superior y pieza inferior, de 300 mm de anchura de ala y 300 mm de longitud, color arcilla, para cubierta de fibrocemento sin amianto, colocada sobre las placas en el encuentro, con un solape mínimo de 10 cm, para cubierta inclinada, con una pendiente mayor del 10%. Incluso accesorios de fijación a las placas.
Incluye: Replanteo y colocación de las piezas especiales sobre las placas de cubierta. Fijación de las piezas a las placas.
Criterio de medición de proyecto: Número de unidades previstas, según documentación gráfica de Proyecto.
Criterio de medición de obra: Se medirá el número de unidades realmente ejecutadas según especificaciones de Proyecto.

| Código | Ud | Descripción | Rendimiento | Precio | Importe |
|---|---|---|---|---|---|
| mt13eur090a | Ud | Pieza de remate de hastial, formada por pieza superior y pieza inferior, de 300 mm de anchura de ala y 300 mm de longitud, color arcilla, para cubierta de fibrocemento sin amianto, con accesorios de fijación. Según UNE-EN 494. (material) | 1 | 50.73 | 50.730 |
| mo051 | h | Oficial 1ª montador de cerramientos industriales. (mano de obra) | 0.109 | 23.16 | 2.524 |
| mo098 | h | Ayudante montador de cerramientos industriales. (mano de obra) | 0.054 | 21.78 | 1.176 |
| % | % | Costes directos complementarios | 2 % | 54.430 | 1.089 |
|  |  | Costes directos |  |  | 55.519 |

Residuos:
- colocación: mt13eur090a; factor de residuo 0.0248

## Recursos

**mt13eur090a** Ud Pieza de remate de hastial
Datos técnicos: Coste energético 5.125 MJ; Emisión de CO2 0.965 kg; Código LER 17 01 01; Masa del elemento 4.84 kg; Volumen 0.003227 m3
Residuos:
- embalaje: re170201 Madera. (componente de residuo); rendimiento 0.001 kg; Código LER 17 02 01; Masa del elemento 1 kg; Volumen 0.000909 m3
- embalaje: re170203 Plástico. (componente de residuo); rendimiento 0.05 kg; Código LER 17 02 03; Masa del elemento 1 kg; Volumen 0.001667 m3
