# Piezas especiales para cubierta inclinada de fibrocemento sin amianto

- Propiedad del archivo: CYPE Ingenieros S.A.
- Formato: FIEBDC-3/2016
- Programa: Generador de precios de la construcción. CYPE Ingenieros, S.A.
- Fecha: 08/03/2024
- Ámbito geográfico: Región de Murcia
- Divisa: EUR
- Costes indirectos: 3 %
- IVA: 21 %

## Q Cubiertas

### QU Componentes de cubiertas inclinadas y curvas

#### QUC De placas de fibrocemento sin amianto

**QUC012** Ud Piezas especiales para cubierta inclinada de fibrocemento sin amianto.
Placa de fibrocemento sin amianto, con adaptador para salida de humos, de 1520x1000 mm, color gris, con pieza de conexión y aspirador estático, colocada sobre las placas, con un solape mínimo de 10 cm, para cubierta inclinada, con una pendiente mayor del 10%. Incluso accesorios de fijación a las placas.
Incluye: Replanteo y colocación de las piezas especiales sobre las placas de cubierta. Fijación de las piezas a las placas.
Criterio de medición de proyecto: Número de unidades previstas, según documentación gráfica de Proyecto.
Criterio de medición de obra: Se medirá el número de unidades realmente ejecutadas según especificaciones de Proyecto.

| Código | Ud | Descripción | Rendimiento | Precio | Importe |
|---|---|---|---|---|---|
| mt13eur095c | Ud | Placa de fibrocemento sin amianto, con adaptador para salida de humos, de 1520x1000 mm, color gris, con accesorios de fijación. Según UNE-EN 494. (material) | 1 | 123.45 | 123.450 |
| mt13eur096c | Ud | Pieza de conexión entre placa de fibrocemento sin amianto y aspirador estático para salida de humos, de 760x520 mm, diámetro de salida 30 cm, color gris, con accesorios de fijación. Según UNE-EN 494. (material) | 1 | 57.38 | 57.380 |
| mt13eur097d | Ud | Aspirador giratorio para salida de humos, de acero inoxidable, con diámetro de salida 32 cm, y accesorios de fijación. (material) | 1 | 113.52 | 113.520 |
| mo051 | h | Oficial 1ª montador de cerramientos industriales. (mano de obra) | 0.381 | 23.16 | 8.824 |
| mo098 | h | Ayudante montador de cerramientos industriales. (mano de obra) | 0.191 | 21.78 | 4.160 |
| % | % | Costes directos complementarios | 2 % | 307.334 | 6.147 |
|  |  | Costes directos |  |  | 313.481 |

Residuos:
- colocación: mt13eur095c; factor de residuo 0.0248
- colocación: mt13eur096c; factor de residuo 0.0248
- colocación: mt13eur097d Aspirador giratorio para salida de humos, de acero inoxidable, con diámetro de salida 32 cm, y accesorios de fijación; factor de residuo 0.0248

## Recursos

**mt13eur095c** Ud Placa de fibrocemento sin amianto
Datos técnicos: Coste energético 5.701 MJ; Emisión de CO2 3.845 kg; Código LER 17 01 01; Masa del elemento 24.04 kg; Volumen 0.016027 m3
Residuos:
- embalaje: re170201 Madera. (componente de residuo); rendimiento 0.001 kg; Código LER 17 02 01; Masa del elemento 1 kg; Volumen 0.000909 m3
- embalaje: re170203 Plástico. (componente de residuo); rendimiento 0.05 kg; Código LER 17 02 03; Masa del elemento 1 kg; Volumen 0.001667 m3

**mt13eur096c** Ud Pieza de conexión entre placa de fibrocemento sin amianto y aspirador estático para salida de humos
Datos técnicos: Coste energético 5.340 MJ; Emisión de CO2 2.039 kg; Código LER 17 01 01; Masa del elemento 12 kg; Volumen 0.008 m3
Residuos:
- embalaje: re170201 Madera; rendimiento 0.001 kg
- embalaje: re170203 Plástico; rendimiento 0.05 kg

**mt13eur097d** Ud Aspirador giratorio para salida de humos, de acero inoxidable, con diámetro de salida 32 cm, y accesorios de fijación
Datos técnicos: Coste energético 5.073 MJ; Emisión de CO2 0.704 kg; Código LER 17 01 01; Masa del elemento 3.1 kg; Volumen 0.002067 m3
Residuos:
- embalaje: re170201 Madera; rendimiento 0.001 kg
- embalaje: re170203 Plástico; rendimiento 0.05 kg
