# Tablero de hormigón con aislamiento incorporado, para formación de faldón en cubierta inclinada

- Propiedad del archivo: CYPE Ingenieros S.A.
- Formato: FIEBDC-3/2016
- Programa: Generador de precios de la construcción. CYPE Ingenieros, S.A.
- Fecha: 08/03/2024
- Ámbito geográfico: Región de Murcia
- Divisa: EUR
- Costes indirectos: 3 %
- IVA: 21 %

## Q Cubiertas

### QU Componentes de cubiertas inclinadas y curvas

#### QUN Paneles y tableros para faldones

**QUN025** m² Tablero de hormigón con aislamiento incorporado, para formación de faldón en cubierta inclinada.
Tablero de placas prefabricadas de hormigón armado, de 1000x500x50 mm, con barras corrugadas longitudinales de acero B 500 T, con aislamiento intermedio de poliestireno expandido de 10 kg/m³ de densidad, relleno de las juntas entre las piezas de dos tramos contiguos con mortero de cemento, industrial, M-5, apoyado sobre soporte discontinuo de hormigón o mortero; para formación de faldón en cubierta inclinada.
Incluye: Replanteo. Corte de las piezas. Colocación de las placas de hormigón que forman el tablero.
Criterio de medición de proyecto: Superficie del faldón medida en verdadera magnitud, según documentación gráfica de Proyecto.
Criterio de medición de obra: Se medirá, en verdadera magnitud, la superficie realmente ejecutada según especificaciones de Proyecto.

| Código | Ud | Descripción | Rendimiento | Precio | Importe |
|---|---|---|---|---|---|
| mt07pha110b | m² | Placa prefabricada de hormigón armado, de 1000x500x50 mm, con barras corrugadas longitudinales de acero B 500 T, con aislamiento intermedio de poliestireno expandido de 10 kg/m³ de densidad, para tablero de cubierta inclinada. (material) | 1.02 | 6.33 | 6.457 |
| mt08aaa010a | m³ | Agua. (material) | 0.006 | 1.5 | 0.009 |
| mt09mif010ca | t | Mortero industrial para albañilería, de cemento, color gris, categoría M-5 (resistencia a compresión 5 N/mm²), suministrado en sacos, según UNE-EN 998-2. (material) | 0.019 | 53.48 | 1.016 |
| mo020 | h | Oficial 1ª construcción. (mano de obra) | 0.196 | 22.53 | 4.416 |
| mo077 | h | Ayudante construcción. (mano de obra) | 0.196 | 21.78 | 4.269 |
| % | % | Costes directos complementarios | 2 % | 16.167 | 0.323 |
|  |  | Costes directos |  |  | 16.490 |

Residuos:
- colocación: mt07pha110b; factor de residuo 0.0324
- colocación: mt09mif010ca; factor de residuo 0.0189

## Recursos

**mt07pha110b** m² Placa prefabricada de hormigón armado
Datos técnicos: Coste energético 377.959 MJ; Emisión de CO2 18.927 kg; Código LER 17 01 01; Masa del elemento 70 kg; Volumen 0.046667 m3
Residuos:
- embalaje: re170201 Madera. (componente de residuo); rendimiento 0.561 kg; Código LER 17 02 01; Masa del elemento 1 kg; Volumen 0.000909 m3
- embalaje: re170203 Plástico. (componente de residuo); rendimiento 0.24 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg
