# Cubierta inclinada, ajardinada extensiva. Sistema Projar Flora hasta 20° "PROJAR"

- Propiedad del archivo: CYPE Ingenieros S.A.
- Formato: FIEBDC-3/2016
- Programa: Generador de precios de la construcción. CYPE Ingenieros, S.A.
- Fecha: 04/10/2024
- Ámbito geográfico: Región de Murcia
- Divisa: EUR
- Costes indirectos: 3 %
- IVA: 21 %

## Q Cubiertas

### QV Sistemas de cubiertas verdes

#### QVE Extensivas

**QVE031** m² Cubierta inclinada, ajardinada extensiva. Sistema Projar Flora hasta 20° "PROJAR".
Cubierta inclinada, ajardinada extensiva (ecológica), sistema Projar Flora hasta 20° "PROJAR", con una pendiente media del 8,75%, sobre base resistente. CAPA DE REGULARIZACIÓN: mortero de cemento, industrial, M-5, de 2 cm de espesor, con acabado fratasado; IMPERMEABILIZACIÓN: tipo monocapa, adherida, formada por una lámina de betún modificado con elastómero SBS, LBM(SBS)-50/G-FP, con armadura de fieltro de poliéster reforzado y estabilizado de 150 g/m², con autoprotección mineral de color verde, con resistencia a la penetración de raíces, totalmente adherida con soplete; CAPA SEPARADORA BAJO AISLAMIENTO: geotextil no tejido compuesto por fibras de poliéster unidas por agujeteado, (150 g/m²); AISLAMIENTO TÉRMICO: panel rígido de poliestireno extruido, de superficie lisa y mecanizado lateral a media madera, de 40 mm de espesor, resistencia a compresión >= 300 kPa, resistencia térmica 1,2 m²K/W, conductividad térmica 0,033 W/(mK), con fijación mecánica; CAPA SEPARADORA BAJO PROTECCIÓN: filtro GTF-110 "PROJAR", de geotextil no tejido sintético, compuesto por fibras de polipropileno unidas por agujeteado, con una resistencia a la tracción longitudinal de 6,5 kN/m, una resistencia a la tracción transversal de 6,5 kN/m, una apertura de cono al ensayo de perforación dinámica según UNE-EN ISO 13433 inferior a 33 mm, resistencia CBR a punzonamiento 1,2 kN, abertura característica 0,09 mm y una masa superficial de 110 g/m²; CAPA DRENANTE Y RETENEDORA DE AGUA: lámina drenante PR-DRAIN-40 "PROJAR" de poliestireno reciclado de alto impacto (HIPS), con nódulos de 40 mm de altura y perforaciones en la parte superior, colocada bajo la capa filtrante, solapando dos nódulos; CAPA FILTRANTE: filtro GTF-150 "PROJAR", de geotextil de fibras de polipropileno; CAPA DE COBERTURA: sustrato CoverPro Flora "PROJAR", compuesto de cerámica seleccionada triturada, roca volcánica o arena de sílice y otros componentes vegetales; con pH de 8, de 80 mm de espesor, y plantas con cepellón plano "PROJAR", con 4 o más especies distintas de sedum. Incluso cantos rodados para el relleno del espacio entre el borde de la cubierta y la vegetación.
Criterio de valoración económica: El precio no incluye la formación de pendientes.
Incluye: Limpieza de la superficie soporte. Vertido, extendido y regleado de la capa de mortero de regularización. Limpieza y preparación de la superficie. Colocación de la impermeabilización. Taladro y anclaje del aislamiento. Colocación de la capa separadora bajo protección. Colocación de la capa drenante y retenedora de agua. Colocación de la capa filtrante. Extendido del sustrato. Colocación de la vegetación. Ejecución de cumbreras, limatesas, aleros y bordes libres. Relleno del espacio entre el borde de la cubierta y la vegetación con cantos rodados.
Criterio de medición de proyecto: Superficie del faldón medida en verdadera magnitud, según documentación gráfica de Proyecto. Incluyendo formación de cumbreras, limatesas, aleros y bordes libres. No se incluyen formación de limahoyas, aleros decorativos ni encuentros de faldones con paramentos verticales, chimeneas, ventanas o conductos de ventilación.
Criterio de medición de obra: Se medirá, en verdadera magnitud, la superficie realmente ejecutada según especificaciones de Proyecto. Incluyendo formación de cumbreras, limatesas, aleros y bordes libres. No se incluyen formación de limahoyas, aleros decorativos ni encuentros de faldones con paramentos verticales, chimeneas, ventanas o conductos de ventilación.

| Código | Ud | Descripción | Rendimiento | Precio | Importe |
|---|---|---|---|---|---|
| mt09mif010ca | t | Mortero industrial para albañilería, de cemento, color gris, categoría M-5 (resistencia a compresión 5 N/mm²), suministrado en sacos, según UNE-EN 998-2. (material) | 0.038 | 53.48 | 2.032 |
| mt14iea020c | kg | Emulsión asfáltica aniónica con cargas tipo EB, según UNE 104231. (material) | 0.3 | 3.3 | 0.990 |
| mt14lga010oc | m² | Lámina de betún modificado con elastómero SBS, LBM(SBS)-50/G-FP, de 3,5 mm de espesor, masa nominal 5 kg/m², con armadura de fieltro de poliéster reforzado y estabilizado de 150 g/m², con autoprotección mineral de color verde, con resistencia a la penetración de raíces. Según UNE-EN 13707. (material) | 1.1 | 10.36 | 11.396 |
| mt14gsa020bc | m² | Geotextil no tejido compuesto por fibras de poliéster unidas por agujeteado, con una resistencia a la tracción longitudinal de 1,88 kN/m, una resistencia a la tracción transversal de 1,49 kN/m, una apertura de cono al ensayo de perforación dinámica según UNE-EN ISO 13433 inferior a 40 mm, resistencia CBR a punzonamiento 0,3 kN y una masa superficial de 150 g/m², según UNE-EN 13252. (material) | 1.05 | 0.68 | 0.714 |
| mt16pxa010aac | m² | Panel rígido de poliestireno extruido, según UNE-EN 13164, de superficie lisa y mecanizado lateral a media madera, de 40 mm de espesor, resistencia a compresión >= 300 kPa, resistencia térmica 1,2 m²K/W, conductividad térmica 0,033 W/(mK), Euroclase E de reacción al fuego según UNE-EN 13501-1, con código de designación XPS-EN 13164-T1-CS(10/Y)300-DS(70,90)-DLT(2)5-CC(2/1,5/50)125-WL(T)0,7-WD(V)3-FTCD1. (material) | 1.05 | 7.85 | 8.243 |
| mt16aaa020ig | Ud | Fijación mecánica para paneles aislantes de poliestireno extruido, colocados directamente sobre la superficie soporte. (material) | 2.5 | 0.19 | 0.475 |
| mt14lbp050m | m² | Filtro GTF-110 "PROJAR", de geotextil no tejido sintético, compuesto por fibras de polipropileno unidas por agujeteado, con una resistencia a la tracción longitudinal de 6,5 kN/m, una resistencia a la tracción transversal de 6,5 kN/m, una apertura de cono al ensayo de perforación dinámica según UNE-EN ISO 13433 inferior a 33 mm, resistencia CBR a punzonamiento 1,2 kN, abertura característica 0,09 mm y una masa superficial de 110 g/m², suministrado en rollos. (material) | 1.1 | 1.25 | 1.375 |
| mt14lbp030Cb | m² | Lámina drenante y retenedora de agua, PR-DRAIN-40 "PROJAR", de poliestireno reciclado de alto impacto (HIPS), con nódulos de 40 mm de altura y perforaciones en la parte superior, resistencia a la compresión 280 kN/m², retención de agua superior a 23 l/m², capacidad de drenaje 1,22 l/(s·m) con una pendiente del 2%, suministrada en placas de 204x104 cm. (material) | 1.1 | 13.84 | 15.224 |
| mt14lbp050t | m² | Filtro GTF-150 "PROJAR", de geotextil no tejido sintético, compuesto por fibras de polipropileno unidas por agujeteado, con una resistencia a la tracción longitudinal de 12 kN/m, una resistencia a la tracción transversal de 12 kN/m, una apertura de cono al ensayo de perforación dinámica según UNE-EN ISO 13433 inferior a 29 mm, resistencia CBR a punzonamiento 1,8 kN, abertura característica 0,06 mm y una masa superficial de 150 g/m², suministrado en rollos. (material) | 1.1 | 1.7 | 1.870 |
| mt48sap010g | m³ | Sustrato CoverPro Flora "PROJAR", compuesto de cerámica seleccionada triturada, roca volcánica o arena de sílice y otros componentes vegetales; con pH de 8, suministrado en sacos Big Bag, para cubiertas verdes. (material) | 0.092 | 95 | 8.740 |
| mt48tsp010o | m² | Plantas con cepellón plano "PROJAR", suministradas en bandejas de 40 piezas con 4 o más especies distintas de sedum, para cubiertas verdes. (material) | 1 | 6.82 | 6.820 |
| mt01arc010 | t | Cantos rodados lavados, de granulometría comprendida entre 16 y 32 mm. (material) | 0.04 | 21.65 | 0.866 |
| mo020 | h | Oficial 1ª construcción. (mano de obra) | 0.004 | 22.53 | 0.090 |
| mo113 | h | Peón ordinario construcción. (mano de obra) | 0.004 | 21.19 | 0.085 |
| mo054 | h | Oficial 1ª montador de aislamientos. (mano de obra) | 0.11 | 23.16 | 2.548 |
| mo101 | h | Ayudante montador de aislamientos. (mano de obra) | 0.11 | 21.78 | 2.396 |
| mo029 | h | Oficial 1ª aplicador de láminas impermeabilizantes. (mano de obra) | 0.266 | 22.53 | 5.993 |
| mo067 | h | Ayudante aplicador de láminas impermeabilizantes. (mano de obra) | 0.266 | 21.78 | 5.793 |
| mo040 | h | Oficial 1ª jardinero. (mano de obra) | 0.24 | 22.53 | 5.407 |
| mo086 | h | Ayudante jardinero. (mano de obra) | 0.24 | 21.78 | 5.227 |
| % | % | Costes directos complementarios | 2 % | 86.284 | 1.726 |
|  |  | Costes directos |  |  | 88.010 |

Residuos:
- colocación: mt09mif010ca; factor de residuo 0.0189
- colocación: mt14iea020c Emulsión asfáltica aniónica con cargas tipo EB, según UNE 104231; factor de residuo 0.007
- colocación: mt14lga010oc; factor de residuo 0.048016
- colocación: mt14gsa020bc; factor de residuo 0.07
- colocación: mt16pxa010aac; factor de residuo 0.048
- colocación: mt14lbp050m; factor de residuo 0.07
- colocación: mt14lbp030Cb; factor de residuo 0.032475
- colocación: mt14lbp050t; factor de residuo 0.07
- colocación: mt48sap010g; factor de residuo 0.003
- colocación: mt48tsp010o; factor de residuo 0.02
- colocación: mt01arc010 Cantos rodados lavados, de granulometría comprendida entre 16 y 32 mm; factor de residuo 0.0039739

## Recursos

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt14iea020c** kg Emulsión asfáltica aniónica con cargas tipo EB, según UNE 104231
Datos técnicos: Coste energético 31.940 MJ; Emisión de CO2 0.230 kg; Código LER 17 03 02; Masa del elemento 1 kg; Volumen 0.001 m3

**mt14lga010oc** m² Lámina de betún modificado con elastómero SBS
Datos técnicos: Coste energético 291.511 MJ; Emisión de CO2 8.201 kg; Código LER 17 03 02; Masa del elemento 5 kg; Volumen 0.005 m3
Residuos:
- embalaje: re170203 Plástico; rendimiento 0.063 kg

**mt14gsa020bc** m² Geotextil no tejido compuesto por fibras de poliéster unidas por agujeteado
Datos técnicos: Coste energético 8.742 MJ; Emisión de CO2 0.453 kg; Código LER 17 06 04; Masa del elemento 0.15 kg; Volumen 0.00025 m3
Residuos:
- embalaje: re170203 Plástico; rendimiento 0.024 kg

**mt16pxa010aac** m² Panel rígido de poliestireno extruido
Datos técnicos: Coste energético 107.625 MJ; Emisión de CO2 3.439 kg; Código LER 17 06 04; Masa del elemento 1.2 kg; Volumen 0.002 m3
Residuos:
- embalaje: re170203 Plástico; rendimiento 0.024 kg

**mt16aaa020ig** Ud Fijación mecánica para paneles aislantes de poliestireno extruido, colocados directamente sobre la superficie soporte
Datos técnicos: Coste energético 0.233 MJ; Emisión de CO2 0.071 kg
Residuos:
- embalaje: re150101 Envases de papel y cartón; rendimiento 0.072 kg

**mt14lbp050m** m² Filtro GTF-110 "PROJAR"
Datos técnicos: Coste energético 15.230 MJ; Emisión de CO2 0.527 kg; Código LER 17 06 04; Masa del elemento 0.11 kg; Volumen 0.000183 m3
Residuos:
- embalaje: re170203 Plástico; rendimiento 0.024 kg

**mt14lbp030Cb** m² Lámina drenante y retenedora de agua
Datos técnicos: Coste energético 12.936 MJ; Emisión de CO2 0.723 kg; Código LER 17 06 04; Masa del elemento 1.92 kg; Volumen 0.0032 m3
Residuos:
- embalaje: re170203 Plástico; rendimiento 0.03 kg

**mt14lbp050t** m² Filtro GTF-150 "PROJAR"
Datos técnicos: Coste energético 19.923 MJ; Emisión de CO2 0.676 kg; Código LER 17 06 04; Masa del elemento 0.15 kg; Volumen 0.00025 m3
Residuos:
- embalaje: re170203 Plástico; rendimiento 0.024 kg

**mt48sap010g** m³ Sustrato CoverPro Flora "PROJAR"
Datos técnicos: Coste energético 31264.838 MJ; Emisión de CO2 -593.970 kg; Código LER 01 04 08; Masa del elemento 1950 kg; Volumen 1.3 m3

**mt48tsp010o** m² Plantas con cepellón plano "PROJAR"
Datos técnicos: Coste energético 402.000 MJ; Emisión de CO2 -10.431 kg; Código LER 20 02 01; Masa del elemento 13.4 kg; Volumen 0.008933 m3

**mt01arc010** t Cantos rodados lavados, de granulometría comprendida entre 16 y 32 mm
Datos técnicos: Coste energético 75.000 MJ; Emisión de CO2 4.000 kg; Código LER 01 04 08; Masa del elemento 1000 kg; Volumen 0.666667 m3
