# Cubierta inclinada, ajardinada extensiva. Sistema Projar Flora hasta 35° "PROJAR"

- Propiedad del archivo: CYPE Ingenieros S.A.
- Formato: FIEBDC-3/2016
- Programa: Generador de precios de la construcción. CYPE Ingenieros, S.A.
- Fecha: 04/10/2024
- Ámbito geográfico: Región de Murcia
- Divisa: EUR
- Costes indirectos: 3 %
- IVA: 21 %

## Q Cubiertas

### QV Sistemas de cubiertas verdes

#### QVE Extensivas

**QVE032** m² Cubierta inclinada, ajardinada extensiva. Sistema Projar Flora hasta 35° "PROJAR".
Cubierta inclinada, ajardinada extensiva (ecológica), sistema Projar Flora hasta 35° "PROJAR", con una pendiente media del 36,4%, sobre base resistente. CAPA DE REGULARIZACIÓN: mortero de cemento, industrial, M-5, de 2 cm de espesor, con acabado fratasado; IMPERMEABILIZACIÓN: tipo monocapa, adherida, formada por una lámina de betún modificado con elastómero SBS, LBM(SBS)-50/G-FP, con armadura de fieltro de poliéster reforzado y estabilizado de 150 g/m², con autoprotección mineral de color verde, con resistencia a la penetración de raíces, totalmente adherida con soplete; CAPA SEPARADORA BAJO AISLAMIENTO: geotextil no tejido compuesto por fibras de poliéster unidas por agujeteado, (150 g/m²); AISLAMIENTO TÉRMICO: panel rígido de poliestireno extruido, de superficie lisa y mecanizado lateral a media madera, de 40 mm de espesor, resistencia a compresión >= 300 kPa, resistencia térmica 1,2 m²K/W, conductividad térmica 0,033 W/(mK), con fijación mecánica; CAPA SEPARADORA BAJO PROTECCIÓN: filtro GTF-110 "PROJAR", de geotextil no tejido sintético, compuesto por fibras de polipropileno unidas por agujeteado, con una resistencia a la tracción longitudinal de 6,5 kN/m, una resistencia a la tracción transversal de 6,5 kN/m, una apertura de cono al ensayo de perforación dinámica según UNE-EN ISO 13433 inferior a 33 mm, resistencia CBR a punzonamiento 1,2 kN, abertura característica 0,09 mm y una masa superficial de 110 g/m²; CAPA DRENANTE Y RETENEDORA DE AGUA: lámina drenante PR-DRAIN-25 "PROJAR" de poliestireno reciclado de alto impacto (HIPS), con nódulos de 25 mm de altura y perforaciones en la parte superior, colocada bajo la capa filtrante, solapando dos nódulos; CAPA FILTRANTE: filtro GTF-150 "PROJAR", de geotextil de fibras de polipropileno; CAPA DE COBERTURA: módulo TECH-CELL-80 "PROJAR", de polipropileno reciclado, de 400x600 mm y de 80 mm de altura, sustrato CoverPro Flora "PROJAR", compuesto de cerámica seleccionada triturada, roca volcánica o arena de sílice y otros componentes vegetales; con pH de 8, de 80 mm de espesor, malla orgánica, biodegradable, de fibras naturales de coco 100% ECONET 400 "PROJAR" para el control de la erosión y la retención de la vegetación, resistencia a la tracción longitudinal en seco de 5,9 kN/m y resistencia a la tracción longitudinal en húmedo de 4,8 kN/m, 400 g/m² de masa superficial y 30x30 mm de paso de malla y plantas con cepellón plano "PROJAR", con 4 o más especies distintas de sedum. Incluso cantos rodados para el relleno del espacio entre el borde de la cubierta y la vegetación.
Criterio de valoración económica: El precio no incluye la formación de pendientes.
Incluye: Limpieza de la superficie soporte. Vertido, extendido y regleado de la capa de mortero de regularización. Limpieza y preparación de la superficie. Colocación de la impermeabilización. Taladro y anclaje del aislamiento. Colocación de la capa separadora bajo protección. Colocación de la capa drenante. Colocación de la capa filtrante. Colocación del elemento de retención. Extendido del sustrato. Colocación de la malla de coco antierosión. Colocación de la vegetación. Ejecución de cumbreras, limatesas, aleros y bordes libres. Relleno del espacio entre el borde de la cubierta y la vegetación con cantos rodados.
Criterio de medición de proyecto: Superficie del faldón medida en verdadera magnitud, según documentación gráfica de Proyecto. Incluyendo formación de cumbreras, limatesas, aleros y bordes libres. No se incluyen formación de limahoyas, aleros decorativos ni encuentros de faldones con paramentos verticales, chimeneas, ventanas o conductos de ventilación.
Criterio de medición de obra: Se medirá, en verdadera magnitud, la superficie realmente ejecutada según especificaciones de Proyecto. Incluyendo formación de cumbreras, limatesas, aleros y bordes libres. No se incluyen formación de limahoyas, aleros decorativos ni encuentros de faldones con paramentos verticales, chimeneas, ventanas o conductos de ventilación.

| Código | Ud | Descripción | Rendimiento | Precio | Importe |
|---|---|---|---|---|---|
| mt09mif010ca | t | Mortero industrial para albañilería, de cemento, color gris, categoría M-5 (resistencia a compresión 5 N/mm²), suministrado en sacos, según UNE-EN 998-2. (material) | 0.038 | 53.48 | 2.032 |
| mt14iea020c | kg | Emulsión asfáltica aniónica con cargas tipo EB, según UNE 104231. (material) | 0.3 | 3.3 | 0.990 |
| mt14lga010oc | m² | Lámina de betún modificado con elastómero SBS, LBM(SBS)-50/G-FP, de 3,5 mm de espesor, masa nominal 5 kg/m², con armadura de fieltro de poliéster reforzado y estabilizado de 150 g/m², con autoprotección mineral de color verde, con resistencia a la penetración de raíces. Según UNE-EN 13707. (material) | 1.1 | 10.36 | 11.396 |
| mt14gsa020bc | m² | Geotextil no tejido compuesto por fibras de poliéster unidas por agujeteado, con una resistencia a la tracción longitudinal de 1,88 kN/m, una resistencia a la tracción transversal de 1,49 kN/m, una apertura de cono al ensayo de perforación dinámica según UNE-EN ISO 13433 inferior a 40 mm, resistencia CBR a punzonamiento 0,3 kN y una masa superficial de 150 g/m², según UNE-EN 13252. (material) | 1.1 | 0.68 | 0.748 |
| mt16pxa010aac | m² | Panel rígido de poliestireno extruido, según UNE-EN 13164, de superficie lisa y mecanizado lateral a media madera, de 40 mm de espesor, resistencia a compresión >= 300 kPa, resistencia térmica 1,2 m²K/W, conductividad térmica 0,033 W/(mK), Euroclase E de reacción al fuego según UNE-EN 13501-1, con código de designación XPS-EN 13164-T1-CS(10/Y)300-DS(70,90)-DLT(2)5-CC(2/1,5/50)125-WL(T)0,7-WD(V)3-FTCD1. (material) | 1.05 | 7.85 | 8.243 |
| mt16aaa020ig | Ud | Fijación mecánica para paneles aislantes de poliestireno extruido, colocados directamente sobre la superficie soporte. (material) | 2.5 | 0.19 | 0.475 |
| mt14lbp050m | m² | Filtro GTF-110 "PROJAR", de geotextil no tejido sintético, compuesto por fibras de polipropileno unidas por agujeteado, con una resistencia a la tracción longitudinal de 6,5 kN/m, una resistencia a la tracción transversal de 6,5 kN/m, una apertura de cono al ensayo de perforación dinámica según UNE-EN ISO 13433 inferior a 33 mm, resistencia CBR a punzonamiento 1,2 kN, abertura característica 0,09 mm y una masa superficial de 110 g/m², suministrado en rollos. (material) | 1 | 1.25 | 1.250 |
| mt14lbp030va | m² | Lámina drenante y retenedora de agua, PR-DRAIN-25 "PROJAR", de poliestireno reciclado de alto impacto (HIPS), con nódulos de 25 mm de altura y perforaciones en la parte superior, resistencia a la compresión 325 kN/m², retención de agua superior a 15 l/m², capacidad de drenaje 0,94 l/(s·m) con una pendiente del 2%, suministrada en placas de 200x100 cm. (material) | 1.05 | 10.52 | 11.046 |
| mt14lbp050t | m² | Filtro GTF-150 "PROJAR", de geotextil no tejido sintético, compuesto por fibras de polipropileno unidas por agujeteado, con una resistencia a la tracción longitudinal de 12 kN/m, una resistencia a la tracción transversal de 12 kN/m, una apertura de cono al ensayo de perforación dinámica según UNE-EN ISO 13433 inferior a 29 mm, resistencia CBR a punzonamiento 1,8 kN, abertura característica 0,06 mm y una masa superficial de 150 g/m², suministrado en rollos. (material) | 1.1 | 1.7 | 1.870 |
| mt14lbp100a | Ud | Módulo TECH-CELL-80 "PROJAR", de polipropileno reciclado, de 400x600 mm y de 80 mm de altura, con tornillos para unión entre módulos; para drenaje y sujeción de la capa de sustrato. (material) | 4.16 | 27.6 | 114.816 |
| mt48sap010g | m³ | Sustrato CoverPro Flora "PROJAR", compuesto de cerámica seleccionada triturada, roca volcánica o arena de sílice y otros componentes vegetales; con pH de 8, suministrado en sacos Big Bag, para cubiertas verdes. (material) | 0.092 | 95 | 8.740 |
| mt48map020c | m² | Malla orgánica, biodegradable, de fibras naturales de coco 100% ECONET 400 "PROJAR" para el control de la erosión y la retención de la vegetación, resistencia a la tracción longitudinal en seco de 5,9 kN/m y resistencia a la tracción longitudinal en húmedo de 4,8 kN/m, 400 g/m² de masa superficial y 30x30 mm de paso de malla, suministrada en rollos de 2x50 m. (material) | 1.1 | 1.26 | 1.386 |
| mt48tsp010o | m² | Plantas con cepellón plano "PROJAR", suministradas en bandejas de 40 piezas con 4 o más especies distintas de sedum, para cubiertas verdes. (material) | 1 | 6.82 | 6.820 |
| mt01arc010 | t | Cantos rodados lavados, de granulometría comprendida entre 16 y 32 mm. (material) | 0.04 | 21.65 | 0.866 |
| mo020 | h | Oficial 1ª construcción. (mano de obra) | 0.016 | 22.53 | 0.360 |
| mo113 | h | Peón ordinario construcción. (mano de obra) | 0.016 | 21.19 | 0.339 |
| mo054 | h | Oficial 1ª montador de aislamientos. (mano de obra) | 0.113 | 23.16 | 2.617 |
| mo101 | h | Ayudante montador de aislamientos. (mano de obra) | 0.113 | 21.78 | 2.461 |
| mo029 | h | Oficial 1ª aplicador de láminas impermeabilizantes. (mano de obra) | 0.26 | 22.53 | 5.858 |
| mo067 | h | Ayudante aplicador de láminas impermeabilizantes. (mano de obra) | 0.26 | 21.78 | 5.663 |
| mo040 | h | Oficial 1ª jardinero. (mano de obra) | 0.286 | 22.53 | 6.444 |
| mo086 | h | Ayudante jardinero. (mano de obra) | 0.286 | 21.78 | 6.229 |
| % | % | Costes directos complementarios | 2 % | 200.649 | 4.013 |
|  |  | Costes directos |  |  | 204.662 |

Residuos:
- colocación: mt09mif010ca; factor de residuo 0.0189
- colocación: mt14iea020c Emulsión asfáltica aniónica con cargas tipo EB, según UNE 104231; factor de residuo 0.007
- colocación: mt14lga010oc; factor de residuo 0.048016
- colocación: mt14gsa020bc; factor de residuo 0.07
- colocación: mt16pxa010aac; factor de residuo 0.048
- colocación: mt14lbp050m; factor de residuo 0.07
- colocación: mt14lbp030va; factor de residuo 0.044925
- colocación: mt14lbp050t; factor de residuo 0.07
- colocación: mt48sap010g; factor de residuo 0.003
- colocación: mt48tsp010o; factor de residuo 0.02
- colocación: mt01arc010 Cantos rodados lavados, de granulometría comprendida entre 16 y 32 mm; factor de residuo 0.0039739

## Recursos

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt14iea020c** kg Emulsión asfáltica aniónica con cargas tipo EB, según UNE 104231
Datos técnicos: Coste energético 31.940 MJ; Emisión de CO2 0.230 kg; Código LER 17 03 02; Masa del elemento 1 kg; Volumen 0.001 m3

**mt14lga010oc** m² Lámina de betún modificado con elastómero SBS
Datos técnicos: Coste energético 291.511 MJ; Emisión de CO2 8.201 kg; Código LER 17 03 02; Masa del elemento 5 kg; Volumen 0.005 m3
Residuos:
- embalaje: re170203 Plástico; rendimiento 0.063 kg

**mt14gsa020bc** m² Geotextil no tejido compuesto por fibras de poliéster unidas por agujeteado
Datos técnicos: Coste energético 8.742 MJ; Emisión de CO2 0.453 kg; Código LER 17 06 04; Masa del elemento 0.15 kg; Volumen 0.00025 m3
Residuos:
- embalaje: re170203 Plástico; rendimiento 0.024 kg

**mt16pxa010aac** m² Panel rígido de poliestireno extruido
Datos técnicos: Coste energético 107.625 MJ; Emisión de CO2 3.439 kg; Código LER 17 06 04; Masa del elemento 1.2 kg; Volumen 0.002 m3
Residuos:
- embalaje: re170203 Plástico; rendimiento 0.024 kg

**mt16aaa020ig** Ud Fijación mecánica para paneles aislantes de poliestireno extruido, colocados directamente sobre la superficie soporte
Datos técnicos: Coste energético 0.233 MJ; Emisión de CO2 0.071 kg
Residuos:
- embalaje: re150101 Envases de papel y cartón; rendimiento 0.072 kg

**mt14lbp050m** m² Filtro GTF-110 "PROJAR"
Datos técnicos: Coste energético 15.230 MJ; Emisión de CO2 0.527 kg; Código LER 17 06 04; Masa del elemento 0.11 kg; Volumen 0.000183 m3
Residuos:
- embalaje: re170203 Plástico; rendimiento 0.024 kg

**mt14lbp030va** m² Lámina drenante y retenedora de agua
Datos técnicos: Coste energético 9.521 MJ; Emisión de CO2 0.530 kg; Código LER 17 06 04; Masa del elemento 1.36 kg; Volumen 0.002267 m3
Residuos:
- embalaje: re170203 Plástico; rendimiento 0.025 kg

**mt14lbp050t** m² Filtro GTF-150 "PROJAR"
Datos técnicos: Coste energético 19.923 MJ; Emisión de CO2 0.676 kg; Código LER 17 06 04; Masa del elemento 0.15 kg; Volumen 0.00025 m3
Residuos:
- embalaje: re170203 Plástico; rendimiento 0.024 kg

**mt48sap010g** m³ Sustrato CoverPro Flora "PROJAR"
Datos técnicos: Coste energético 31264.838 MJ; Emisión de CO2 -593.970 kg; Código LER 01 04 08; Masa del elemento 1950 kg; Volumen 1.3 m3

**mt48tsp010o** m² Plantas con cepellón plano "PROJAR"
Datos técnicos: Coste energético 402.000 MJ; Emisión de CO2 -10.431 kg; Código LER 20 02 01; Masa del elemento 13.4 kg; Volumen 0.008933 m3

**mt01arc010** t Cantos rodados lavados, de granulometría comprendida entre 16 y 32 mm
Datos técnicos: Coste energético 75.000 MJ; Emisión de CO2 4.000 kg; Código LER 01 04 08; Masa del elemento 1000 kg; Volumen 0.666667 m3
