# Remate de cubierta "PROJAR" con perfil

- Propiedad del archivo: CYPE Ingenieros S.A.
- Formato: FIEBDC-3/2016
- Programa: Generador de precios de la construcción. CYPE Ingenieros, S.A.
- Fecha: 04/10/2024
- Ámbito geográfico: Región de Murcia
- Divisa: EUR
- Costes indirectos: 3 %
- IVA: 21 %

## Q Cubiertas

### QV Sistemas de cubiertas verdes

#### QVR Remates

**QVR020** m Remate de cubierta "PROJAR" con perfil.
Remate de alero de cubierta inclinada "PROJAR", con perfil angular telescópico de aluminio, modelo TEG-AL-8/12-TK "PROJAR", de 80x120 mm, con ranuras en el ala horizontal y en el ala vertical para permitir el paso del agua procedente de la cubierta y perfiles de retención de acero galvanizado en caliente, modelo ANGLE-80 "PROJAR", de 80 mm de altura, para contrarrestar el empuje provocado por el deslizamiento de las capas de la cubierta, con un rendimiento de 2 ud/m; fijados mecánicamente al soporte estructural de la cubierta. Incluso pieza de PVC para la desolidarización de la unión entre materiales y tornillos, de 6 mm de diámetro y 100 mm de longitud, para la fijación de placas metálicas perforadas.
Incluye: Limpieza y preparación de la superficie soporte. Replanteo y marcado de los puntos de fijación del perfil de retención. Replanteo del perfil perimetral. Fijación del perfil de retención. Corte y colocación del perfil perimetral.
Criterio de medición de proyecto: Longitud medida según documentación gráfica de Proyecto.
Criterio de medición de obra: Se medirá la longitud realmente ejecutada según especificaciones de Proyecto.

| Código | Ud | Descripción | Rendimiento | Precio | Importe |
|---|---|---|---|---|---|
| mt14lbp130a | m | Perfil angular telescópico de aluminio, modelo TEG-AL-8/12-TK "PROJAR", de 80x120 mm, con ranuras en el ala horizontal y en el ala vertical para permitir el paso del agua procedente de la cubierta, suministrado en barras de 2 m de longitud. (material) | 1 | 20.24 | 20.240 |
| mt14lbp140a | Ud | Perfil de retención de acero galvanizado en caliente, modelo ANGLE-80 "PROJAR", de 80 mm de altura; incluso pieza de PVC para la desolidarización de la unión entre materiales. (material) | 2 | 82.3 | 164.600 |
| mt07emr112bg | Ud | Tornillo de acero galvanizado con revestimiento antifricción, de 6 mm de diámetro y 100 mm de longitud, para la fijación de placas metálicas perforadas. (material) | 8 | 0.42 | 3.360 |
| mo020 | h | Oficial 1ª construcción. (mano de obra) | 0.399 | 22.53 | 8.989 |
| mo077 | h | Ayudante construcción. (mano de obra) | 0.399 | 21.78 | 8.690 |
| % | % | Costes directos complementarios | 2 % | 205.879 | 4.118 |
|  |  | Costes directos |  |  | 209.997 |

Residuos:
- colocación: mt14lbp130a; factor de residuo 0.024
- colocación: mt14lbp140a; factor de residuo 0.0053
- colocación: mt07emr112bg; factor de residuo 0.00386555

## Recursos

**mt14lbp130a** m Perfil angular telescópico de aluminio
Datos técnicos: Coste energético 73.543 MJ; Emisión de CO2 5.394 kg; Código LER 17 04 02; Masa del elemento 0.65 kg; Volumen 0.000433 m3
Residuos:
- embalaje: re170203 Plástico. (componente de residuo); rendimiento 0.008 kg; Código LER 17 02 03; Masa del elemento 1 kg; Volumen 0.001667 m3

**mt14lbp140a** Ud Perfil de retención de acero galvanizado en caliente
Datos técnicos: Coste energético 26.465 MJ; Emisión de CO2 2.496 kg; Código LER 17 04 05; Masa del elemento 0.9 kg; Volumen 0.000429 m3
Residuos:
- embalaje: re170203 Plástico; rendimiento 0.04 kg

**mt07emr112bg** Ud Tornillo de acero galvanizado con revestimiento antifricción
Datos técnicos: Coste energético 0.324 MJ; Emisión de CO2 0.033 kg; Código LER 17 04 05; Masa del elemento 0.0119 kg; Volumen 0.000006 m3
Residuos:
- embalaje: re150101 Envases de papel y cartón. (componente de residuo); rendimiento 0.001 kg; Código LER 15 01 01; Masa del elemento 1 kg; Volumen 0.001333 m3
