# Chapado con piezas irregulares de piedra natural

- Propiedad del archivo: CYPE Ingenieros S.A.
- Formato: FIEBDC-3/2016
- Programa: Generador de precios de la construcción. CYPE Ingenieros, S.A.
- Fecha: 08/03/2024
- Ámbito geográfico: Región de Murcia
- Divisa: EUR
- Costes indirectos: 3 %
- IVA: 21 %

## R Revestimientos y trasdosados

### RA De piezas rígidas en paramentos verticales

#### RAP De piedra natural

**RAP002** m² Chapado con piezas irregulares de piedra natural.
Chapado en paramento vertical, de hasta 3 m de altura, con piezas irregulares de pizarra, de entre 3 y 4 cm de espesor, acabado natural, recibidas con mortero bastardo de cemento CEM II/A-P 32,5 R, cal y arena, M-5 y rejuntadas con el mismo material. Incluso preparación previa de las piedras y del paramento soporte y limpieza final.
Incluye: Preparación de la superficie soporte. Preparación de las piezas. Colocación de las piezas. Rejuntado. Limpieza.
Criterio de medición de proyecto: Superficie medida según documentación gráfica de Proyecto, deduciendo los huecos de superficie mayor de 1 m², añadiendo a cambio la superficie de la parte interior del hueco, correspondiente al desarrollo de jambas y dinteles.
Criterio de medición de obra: Se medirá la superficie realmente ejecutada según especificaciones de Proyecto, deduciendo los huecos de superficie mayor de 1 m², añadiendo a cambio la superficie de la parte interior del hueco, correspondiente al desarrollo de jambas y dinteles.

| Código | Ud | Descripción | Rendimiento | Precio | Importe |
|---|---|---|---|---|---|
| mt19cir010c | m² | Piezas irregulares de pizarra, de entre 3 y 4 cm de espesor, acabado natural. (material) | 1 | 35.13 | 35.130 |
| mt09mor020b | m³ | Mortero bastardo de cemento CEM II/A-P 32,5 R, cal y arena, tipo M-5, confeccionado en obra con 250 kg/m³ de cemento y una proporción en volumen 1:1:7. (material) | 0.03 | 146.1 | 4.383 |
| mo022 | h | Oficial 1ª colocador de piedra natural. (mano de obra) | 1.415 | 22.53 | 31.880 |
| mo060 | h | Ayudante colocador de piedra natural. (mano de obra) | 1.415 | 21.78 | 30.819 |
| % | % | Costes directos complementarios | 2 % | 102.212 | 2.044 |
|  |  | Costes directos |  |  | 104.256 |

Residuos:
- colocación: mt19cir010c Piezas irregulares de pizarra, de entre 3 y 4 cm de espesor, acabado natural; factor de residuo 0.0361012
- colocación: mt09mor020b; factor de residuo 0.0036

## Recursos

**mt19cir010c** m² Piezas irregulares de pizarra, de entre 3 y 4 cm de espesor, acabado natural
Datos técnicos: Coste energético 192.774 MJ; Emisión de CO2 6.761 kg; Código LER 01 04 13; Masa del elemento 84 kg; Volumen 0.056 m3
Residuos:
- embalaje: re170201 Madera. (componente de residuo); rendimiento 0.032 kg; Código LER 17 02 01; Masa del elemento 1 kg; Volumen 0.000909 m3
- embalaje: re170203 Plástico. (componente de residuo); rendimiento 0.021 kg; Código LER 17 02 03; Masa del elemento 1 kg; Volumen 0.001667 m3

**mt09mor020b** m³ Mortero bastardo de cemento CEM II/A-P 32,5 R
Datos técnicos: Coste energético 3724.000 MJ; Emisión de CO2 323.000 kg; Código LER 17 01 01; Masa del elemento 1900 kg; Volumen 1.266667 m3
