# Perfil decorativo en revestimiento interior con piezas cerámicas

- Propiedad del archivo: CYPE Ingenieros S.A.
- Formato: FIEBDC-3/2016
- Programa: Generador de precios de la construcción. CYPE Ingenieros, S.A.
- Fecha: 08/03/2024
- Ámbito geográfico: Región de Murcia
- Divisa: EUR
- Costes indirectos: 3 %
- IVA: 21 %

## R Revestimientos y trasdosados

### RA De piezas rígidas en paramentos verticales

#### RAU Piezas especiales

**RAU110** m Perfil decorativo en revestimiento interior con piezas cerámicas.
Listel con perfil de sección cuadrada de composite (WPC), color beige, en revestimiento interior con piezas cerámicas de 10 mm de espesor. SOPORTE: paramento vertical, de hasta 3 m de altura. COLOCACIÓN: con el mismo material que las piezas cerámicas.
Incluye: Replanteo. Corte del perfil. Colocación del perfil. Limpieza final.
Criterio de medición de proyecto: Longitud medida según documentación gráfica de Proyecto, sin incluir huecos de puertas.
Criterio de medición de obra: Se medirá la longitud realmente ejecutada según especificaciones de Proyecto.

| Código | Ud | Descripción | Rendimiento | Precio | Importe |
|---|---|---|---|---|---|
| mt19awa120e | m | Perfil de sección cuadrada de composite (WPC), color beige de 2,5 m de longitud, para uso decorativo en revestimientos con piezas cerámicas de 10 mm de espesor. (material) | 1.05 | 6.32 | 6.636 |
| mo024 | h | Oficial 1ª alicatador. (mano de obra) | 0.147 | 22.53 | 3.312 |
| % | % | Costes directos complementarios | 2 % | 9.948 | 0.199 |
|  |  | Costes directos |  |  | 10.147 |

Residuos:
- colocación: mt19awa120e; factor de residuo 0.0107292

## Recursos

**mt19awa120e** m Perfil de sección cuadrada de composite (WPC)
Datos técnicos: Coste energético 6.160 MJ; Emisión de CO2 0.002 kg; Código LER 17 02 01; Masa del elemento 0.144 kg; Volumen 0.000131 m3
Residuos:
- embalaje: re170203 Plástico. (componente de residuo); rendimiento 0.002 kg; Código LER 17 02 03; Masa del elemento 1 kg; Volumen 0.001667 m3
