# Revestimiento mural con composite (WPC). Sistema Annapurna 50 "TARIMATEC"

- Propiedad del archivo: CYPE Ingenieros S.A.
- Formato: FIEBDC-3/2016
- Programa: Generador de precios de la construcción. CYPE Ingenieros, S.A.
- Fecha: 08/03/2024
- Ámbito geográfico: Región de Murcia
- Divisa: EUR
- Costes indirectos: 3 %
- IVA: 21 %

## R Revestimientos y trasdosados

### RD Decorativos

#### RDJ De composite

**RDJ010** m² Revestimiento mural con composite (WPC). Sistema Annapurna 50 "TARIMATEC".
Revestimiento mural con perfiles huecos, de composite (WPC), modelo Annapurna 50 "TARIMATEC", de 3000x50x30 mm. Colocación en obra: con clips de poliamida reforzada con fibra de vidrio, sobre subestructura soporte de aleación de aluminio EN AW-6060 T6. Incluso tirafondos y anclajes mecánicos de expansión, de acero inoxidable A2, para la fijación de la subestructura soporte.
Criterio de valoración económica: El precio incluye la resolución de encuentros y puntos singulares.
Incluye: Limpieza y preparación de la superficie soporte. Replanteo. Fijación de la subestructura soporte. Corte de las piezas. Colocación, aplomado, nivelación y alineación de las piezas. Resolución de encuentros y puntos singulares.
Criterio de medición de proyecto: Superficie medida entre paramentos, según documentación gráfica de Proyecto, sin descontar huecos para instalaciones.
Criterio de medición de obra: Se medirá la superficie realmente ejecutada según especificaciones de Proyecto, sin descontar huecos para instalaciones.

| Código | Ud | Descripción | Rendimiento | Precio | Importe |
|---|---|---|---|---|---|
| mt12tar090b | m² | Subestructura soporte para la sustentación de revestimiento mural con composite (WPC), "TARIMATEC", formada por perfiles verticales y perfil superior horizontal, de aluminio extruido de aleación 6060 con tratamiento térmico T6, acabado lacado, color negro; escuadras de carga y escuadras de apoyo; clips de poliamida reforzada con fibra de vidrio; con tirafondos de acero inoxidable A2 y tacos de nylon para la fijación de los perfiles a la hoja principal y anclajes mecánicos de expansión, de acero inoxidable A2 para la fijación de los perfiles al forjado. (material) | 1.05 | 23 | 24.150 |
| mt12tar080c | Ud | Perfil hueco, de composite (WPC), modelo Annapurna 50 "TARIMATEC", de 3000x50x30 mm, compuesto por material termoplástico y fibras vegetales con refuerzo mineral, acabado cepillado. (material) | 16.67 | 5 | 83.350 |
| mo052 | h | Oficial 1ª montador de sistemas de fachadas prefabricadas. (mano de obra) | 1.014 | 23.16 | 23.484 |
| mo099 | h | Ayudante montador de sistemas de fachadas prefabricadas. (mano de obra) | 1.014 | 21.78 | 22.085 |
| % | % | Costes directos complementarios | 2 % | 153.069 | 3.061 |
|  |  | Costes directos |  |  | 156.130 |

Residuos:
- colocación: mt12tar090b; factor de residuo 0.024
- colocación: mt12tar080c; factor de residuo 0.014

## Recursos

**mt12tar090b** m² Subestructura soporte para la sustentación de revestimiento mural con composite (WPC)
Datos técnicos: Coste energético 337.981 MJ; Emisión de CO2 24.826 kg; Código LER 17 04 02; Masa del elemento 3 kg; Volumen 0.002 m3
Residuos:
- embalaje: re170203 Plástico. (componente de residuo); rendimiento 0.022 kg; Código LER 17 02 03; Masa del elemento 1 kg; Volumen 0.001667 m3

**mt12tar080c** Ud Perfil hueco, de composite (WPC)
Datos técnicos: Coste energético 109.728 MJ; Emisión de CO2 0.211 kg; Código LER 17 02 01; Masa del elemento 2.48 kg; Volumen 0.002255 m3
Residuos:
- embalaje: re170203 Plástico; rendimiento 0.08 kg
