# Pintura al silicato efecto veladura sobre paramento exterior

- Propiedad del archivo: CYPE Ingenieros S.A.
- Formato: FIEBDC-3/2016
- Programa: Generador de precios de la construcción. CYPE Ingenieros, S.A.
- Fecha: 08/03/2024
- Ámbito geográfico: Región de Murcia
- Divisa: EUR
- Costes indirectos: 3 %
- IVA: 21 %

## R Revestimientos y trasdosados

### RF Pinturas en paramentos exteriores

#### RFS Minerales al silicato

**RFS020** m² Pintura al silicato efecto veladura sobre paramento exterior.
Aplicación manual de dos manos de pintura al silicato efecto veladura, acabado mate, textura lisa, diluidas con un 40% de diluyente a base de soluciones de silicato potásico y emulsiones acrílicas, (rendimiento: 0,07 l/m² cada mano); previa aplicación de una mano de imprimación reguladora de la absorción a base de soluciones de silicato potásico y emulsiones acrílicas, sobre paramento exterior de mortero de cemento.
Criterio de valoración económica: El precio incluye la protección de los elementos del entorno que puedan verse afectados durante los trabajos y la resolución de puntos singulares.
Incluye: Preparación, limpieza y lijado previo del soporte. Preparación de la mezcla. Aplicación de una mano de fondo. Aplicación de dos manos de acabado.
Criterio de medición de proyecto: Superficie medida según documentación gráfica de Proyecto, con el mismo criterio que el soporte base.
Criterio de medición de obra: Se medirá la superficie realmente ejecutada según especificaciones de Proyecto, con el mismo criterio que el soporte base.

| Código | Ud | Descripción | Rendimiento | Precio | Importe |
|---|---|---|---|---|---|
| mt27pfs020b | l | Imprimación reguladora de la absorción a base de soluciones de silicato potásico y emulsiones acrílicas, para aplicar con brocha, rodillo o pistola. (material) | 0.206 | 16.07 | 3.310 |
| mt27psi020a | l | Pintura al silicato efecto veladura para exterior, a base de silicato potásico, acabado mate, textura lisa; para aplicar con brocha, rodillo o pistola. (material) | 0.14 | 11.3 | 1.582 |
| mo038 | h | Oficial 1ª pintor. (mano de obra) | 0.18 | 22.53 | 4.055 |
| mo076 | h | Ayudante pintor. (mano de obra) | 0.18 | 21.78 | 3.920 |
| % | % | Costes directos complementarios | 2 % | 12.867 | 0.257 |
|  |  | Costes directos |  |  | 13.124 |

Residuos:
- colocación: mt27pfs020b; factor de residuo 0.03
- colocación: mt27psi020a; factor de residuo 0.0312036

## Recursos

**mt27pfs020b** l Imprimación reguladora de la absorción a base de soluciones de silicato potásico y emulsiones acrílicas
Datos técnicos: Coste energético 79.628 MJ; Emisión de CO2 3.033 kg; Código LER 17 09 04; Masa del elemento 1.05 kg; Volumen 0.0007 m3
Residuos:
- embalaje: re150104 Envases metálicos. (componente de residuo); rendimiento 0.064 kg; Código LER 15 01 04; Masa del elemento 1 kg; Volumen 0.001667 m3

**mt27psi020a** l Pintura al silicato efecto veladura para exterior
Datos técnicos: Coste energético 42.435 MJ; Emisión de CO2 1.492 kg; Código LER 08 01 11; Masa del elemento 1.4 kg; Volumen 0.001556 m3
Residuos:
- embalaje: re170203 Plástico. (componente de residuo); rendimiento 0.031 kg; Código LER 17 02 03; Masa del elemento 1 kg; Volumen 0.001667 m3
