# Revestimiento con mortero acrílico y árido proyectado

- Propiedad del archivo: CYPE Ingenieros S.A.
- Formato: FIEBDC-3/2016
- Programa: Generador de precios de la construcción. CYPE Ingenieros, S.A.
- Fecha: 08/03/2024
- Ámbito geográfico: Región de Murcia
- Divisa: EUR
- Costes indirectos: 3 %
- IVA: 21 %

## R Revestimientos y trasdosados

### RG Morteros y revestimientos acrílicos

#### RGA Revestimientos de árido proyectado

**RGA010** m² Revestimiento con mortero acrílico y árido proyectado.
Formación en fachadas de capa de acabado para revestimientos continuos, mediante la aplicación con llana metálica de mortero soporte para la proyección de árido, color a elegir, acabado granulado imitación piedra natural, compuesto por copolímeros acrílicos en dispersión acuosa, cargas de granulometría controlada y pigmentos extendedores seleccionados, con un rendimiento de 3 kg/m² y proyección manual o mecánica de árido de mármol, procedente de machaqueo, de granulometría comprendida entre 3 y 4 mm. Incluso preparación de la superficie soporte, formación de juntas, rincones, aristas, remates en los encuentros con paramentos, revestimientos u otros elementos recibidos en su superficie.
Incluye: Preparación del paramento soporte. Aplicación del mortero soporte. Proyección del árido.
Criterio de medición de proyecto: Superficie medida según documentación gráfica de Proyecto, sin deducir huecos menores de 4 m² y deduciendo, en los huecos de superficie mayor de 4 m², el exceso sobre 4 m².
Criterio de medición de obra: Se medirá la superficie realmente ejecutada según especificaciones de Proyecto, deduciendo, en los huecos de superficie mayor de 4 m², el exceso sobre 4 m².

| Código | Ud | Descripción | Rendimiento | Precio | Importe |
|---|---|---|---|---|---|
| mt28mar100b | kg | Mortero soporte para la proyección de árido, color a elegir, acabado granulado imitación piedra natural, compuesto por copolímeros acrílicos en dispersión acuosa, cargas de granulometría controlada y pigmentos extendedores seleccionados, de alta resistencia a la abrasión, impermeable al agua de lluvia, permeable al vapor de agua, antimoho y antiverdín y con resistencia a los rayos UV y a los álcalis, para aplicar con llana metálica. (material) | 3 | 5.15 | 15.450 |
| mt28mon020a | kg | Árido de mármol, procedente de machaqueo, para proyectar sobre mortero, de granulometría comprendida entre 3 y 4 mm. (material) | 9 | 0.21 | 1.890 |
| mo039 | h | Oficial 1ª revocador. (mano de obra) | 0.409 | 22.53 | 9.215 |
| mo111 | h | Peón especializado revocador. (mano de obra) | 0.204 | 22.07 | 4.502 |
| % | % | Costes directos complementarios | 2 % | 31.057 | 0.621 |
|  |  | Costes directos |  |  | 31.678 |

Residuos:
- colocación: mt28mar100b; factor de residuo 0.041955
- colocación: mt28mon020a Árido de mármol, procedente de machaqueo, para proyectar sobre mortero, de granulometría comprendida entre 3 y 4 mm; factor de residuo 0.009

## Recursos

**mt28mar100b** kg Mortero soporte para la proyección de árido
Datos técnicos: Coste energético 15.053 MJ; Emisión de CO2 0.575 kg; Código LER 17 09 04; Masa del elemento 1 kg; Volumen 0.000667 m3
Residuos:
- embalaje: re170203 Plástico. (componente de residuo); rendimiento 0.003 kg; Código LER 17 02 03; Masa del elemento 1 kg; Volumen 0.001667 m3

**mt28mon020a** kg Árido de mármol, procedente de machaqueo, para proyectar sobre mortero, de granulometría comprendida entre 3 y 4 mm
Datos técnicos: Coste energético 0.075 MJ; Emisión de CO2 0.004 kg; Código LER 01 04 08; Masa del elemento 1 kg; Volumen 0.000667 m3
