# Imprimación anticorrosiva, para la protección de elementos de acero frente a la corrosión

- Propiedad del archivo: CYPE Ingenieros S.A.
- Formato: FIEBDC-3/2016
- Programa: Generador de precios de la construcción. CYPE Ingenieros, S.A.
- Fecha: 04/10/2024
- Ámbito geográfico: Región de Murcia
- Divisa: EUR
- Costes indirectos: 3 %
- IVA: 21 %

## R Revestimientos y trasdosados

### RL Tratamientos superficiales de protección

#### RLC Anticorrosión

**RLC010** m² Imprimación anticorrosiva, para la protección de elementos de acero frente a la corrosión.
Aplicación manual de dos manos de imprimación anticorrosiva, bicomponente, Maxepox AC, "DRIZORO", hasta alcanzar un espesor total de 100 µm, para la protección de elementos de acero frente a la corrosión.
Incluye: Limpieza del soporte. Aplicación del producto.
Criterio de medición de proyecto: Superficie medida según documentación gráfica de Proyecto, con el mismo criterio que el soporte base.
Criterio de medición de obra: Se medirá la superficie realmente ejecutada según especificaciones de Proyecto, con el mismo criterio que el soporte base.

| Código | Ud | Descripción | Rendimiento | Precio | Importe |
|---|---|---|---|---|---|
| mt27tsd030d | kg | Imprimación anticorrosiva, bicomponente, Maxepox AC, "DRIZORO", a base de resina epoxi, inhibidores de corrosión y agua. (material) | 0.5 | 11.05 | 5.525 |
| mo038 | h | Oficial 1ª pintor. (mano de obra) | 0.546 | 22.53 | 12.301 |
| mo076 | h | Ayudante pintor. (mano de obra) | 0.327 | 21.78 | 7.122 |
| % | % | Costes directos complementarios | 2 % | 24.948 | 0.499 |
|  |  | Costes directos |  |  | 25.447 |
