# Esmalte al agua para madera

- Propiedad del archivo: CYPE Ingenieros S.A.
- Formato: FIEBDC-3/2016
- Programa: Generador de precios de la construcción. CYPE Ingenieros, S.A.
- Fecha: 08/03/2024
- Ámbito geográfico: Región de Murcia
- Divisa: EUR
- Costes indirectos: 3 %
- IVA: 21 %

## R Revestimientos y trasdosados

### RM Pinturas y tratamientos sobre soporte de madera

#### RME Esmaltes

**RME030** m² Esmalte al agua para madera.
Aplicación manual de dos manos de esmalte al agua para interior, acabado brillante, color blanco, sin diluir, (rendimiento: 0,092 l/m² cada mano); previa aplicación de una mano de imprimación selladora para interior y exterior, formulada con resinas acrílicas en dispersión acuosa y pigmentos seleccionados, color blanco, para aplicar con brocha, rodillo o pistola, (rendimiento: 0,113 l/m²), sobre superficie de barandillas o pasamanos de madera, en interiores.
Criterio de valoración económica: El precio incluye la protección de los elementos del entorno que puedan verse afectados durante los trabajos, pero no incluye la preparación del soporte.
Incluye: Aplicación de una mano de fondo. Aplicación de dos manos de acabado.
Criterio de medición de proyecto: Superficie medida según documentación gráfica de Proyecto, sin descontar huecos, considerando la superficie que encierran, definida por sus dimensiones máximas, por una sola cara.
Criterio de medición de obra: Se medirá la superficie realmente ejecutada según especificaciones de Proyecto, por una sola cara, considerando la superficie que encierran, definida por sus dimensiones máximas.

| Código | Ud | Descripción | Rendimiento | Precio | Importe |
|---|---|---|---|---|---|
| mt27plj020a | l | Imprimación selladora para interior y exterior, formulada con resinas acrílicas en dispersión acuosa y pigmentos seleccionados, color blanco, para aplicar con brocha, rodillo o pistola, con un contenido de sustancias orgánicas volátiles (VOC) < 50 g/l, para aplicar con brocha, rodillo o pistola. (material) | 0.113 | 16.98 | 1.919 |
| mt27eaj010a | l | Esmalte al agua para interior, acabado brillante, a base de resinas acrílicas, color blanco, de secado rápido, aplicado con brocha, rodillo o pistola, con un contenido de sustancias orgánicas volátiles (VOC) < 140 g/l, Euroclase B-s1, d0 de reacción al fuego, según UNE-EN 13501-1, para aplicar con brocha, rodillo o pistola. (material) | 0.184 | 22.41 | 4.123 |
| mo038 | h | Oficial 1ª pintor. (mano de obra) | 0.303 | 22.53 | 6.827 |
| mo076 | h | Ayudante pintor. (mano de obra) | 0.058 | 21.78 | 1.263 |
| % | % | Costes directos complementarios | 2 % | 14.132 | 0.283 |
|  |  | Costes directos |  |  | 14.415 |

Residuos:
- colocación: mt27plj020a; factor de residuo 0.03
- colocación: mt27eaj010a; factor de residuo 0.0275

## Recursos

**mt27plj020a** l Imprimación selladora para interior y exterior
Datos técnicos: Coste energético 102.951 MJ; Emisión de CO2 3.919 kg; Código LER 17 09 04; Masa del elemento 1.36 kg; Volumen 0.000907 m3
Residuos:
- embalaje: re150104 Envases metálicos. (componente de residuo); rendimiento 0.064 kg; Código LER 15 01 04; Masa del elemento 1 kg; Volumen 0.001667 m3

**mt27eaj010a** l Esmalte al agua para interior
Datos técnicos: Coste energético 54.853 MJ; Emisión de CO2 2.895 kg; Código LER 08 01 11; Masa del elemento 1.23 kg; Volumen 0.001367 m3
Residuos:
- embalaje: re150104 Envases metálicos; rendimiento 0.057 kg
