# Trasdosado directo de placas de yeso laminado. Sistema "KNAUF"

- Propiedad del archivo: CYPE Ingenieros S.A.
- Formato: FIEBDC-3/2016
- Programa: Generador de precios de la construcción. CYPE Ingenieros, S.A.
- Fecha: 08/03/2024
- Ámbito geográfico: Región de Murcia
- Divisa: EUR
- Costes indirectos: 3 %
- IVA: 21 %

## R Revestimientos y trasdosados

### RR Trasdosados

#### RRY De placas de yeso laminado

**RRY010** m² Trasdosado directo de placas de yeso laminado. Sistema "KNAUF".
Trasdosado directo, sistema W622.es "KNAUF", de 30 mm de espesor total, con nivel de calidad del acabado Q2, formado por placa de yeso laminado tipo Standard (A) de 15 mm de espesor, atornillada a una estructura metálica de acero galvanizado de maestras de 90x50 y 0,55 mm de espesor, previamente anclada al paramento vertical cada 400 mm, con tornillos de acero. Incluso fijaciones para el anclaje de los perfiles; tornillería para la fijación de las placas y pasta de juntas Jointfiller 24H "KNAUF", cinta microperforada de papel "KNAUF".
Criterio de valoración económica: El precio incluye la resolución de encuentros y puntos singulares, pero no incluye el aislamiento a colocar entre las placas y el paramento.
Incluye: Replanteo y trazado en el forjado inferior y en el superior de los perfiles. Replanteo sobre el paramento de las maestras. Colocación y anclaje al paramento soporte de los perfiles auxiliares. Corte de las placas. Fijación de las placas. Replanteo de las cajas para alojamiento de mecanismos eléctricos y de paso de instalaciones, y posterior perforación de las placas. Tratamiento de juntas.
Criterio de medición de proyecto: Superficie medida según documentación gráfica de Proyecto, sin duplicar esquinas ni encuentros, siguiendo los criterios de medición expuestos en la norma UNE 92305.
Criterio de medición de obra: Se medirá la superficie realmente ejecutada según especificaciones de Proyecto, sin duplicar esquinas ni encuentros, siguiendo los criterios de medición expuestos en la norma UNE 92305.

| Código | Ud | Descripción | Rendimiento | Precio | Importe |
|---|---|---|---|---|---|
| mt12pfk011d | m | Maestra Omega "KNAUF" 80x15x50 mm, de chapa de acero galvanizado. (material) | 3.658 | 1.61 | 5.889 |
| mt12ppk010ab | m² | Placa de yeso laminado A / UNE-EN 520 - 1200 / longitud / 15 / con los bordes longitudinales afinados, Standard "KNAUF"; Euroclase A2-s1, d0 de reacción al fuego, según UNE-EN 13501-1. (material) | 1.05 | 4.92 | 5.166 |
| mt12ptk010cc | Ud | Tornillo autoperforante TN "KNAUF" 3,5x25. (material) | 14.63 | 0.01 | 0.146 |
| mt12psg220 | Ud | Fijación compuesta por taco y tornillo 5x27. (material) | 9 | 0.06 | 0.540 |
| mt12pik010e | kg | Pasta de juntas Jointfiller 24H "KNAUF", Euroclase A2-s1, d0 de reacción al fuego, según UNE-EN 13501-1, rango de temperatura de trabajo de 5 a 30°C, para aplicación manual con cinta de juntas, según UNE-EN 13963. (material) | 0.505 | 0.93 | 0.470 |
| mt12pck010a | m | Cinta microperforada de papel "KNAUF" de 50 mm de anchura, según UNE-EN 13963. (material) | 1.6 | 0.04 | 0.064 |
| mo053 | h | Oficial 1ª montador de prefabricados interiores. (mano de obra) | 0.429 | 23.16 | 9.936 |
| mo100 | h | Ayudante montador de prefabricados interiores. (mano de obra) | 0.429 | 21.78 | 9.344 |
| % | % | Costes directos complementarios | 2 % | 31.555 | 0.631 |
|  |  | Costes directos |  |  | 32.186 |

Residuos:
- colocación: mt12pfk011d Maestra Omega "KNAUF" 80x15x50 mm, de chapa de acero galvanizado; factor de residuo 0.0175688
- colocación: mt12ppk010ab; factor de residuo 0.018
- colocación: mt12ptk010cc Tornillo autoperforante TN "KNAUF" 3,5x25; factor de residuo 0.00533333
- colocación: mt12pik010e; factor de residuo 0.03
- colocación: mt12pck010a Cinta microperforada de papel "KNAUF" de 50 mm de anchura, según UNE-EN 13963; factor de residuo 0.0440299

## Recursos

**mt12pfk011d** m Maestra Omega "KNAUF" 80x15x50 mm, de chapa de acero galvanizado
Datos técnicos: Coste energético 64.149 MJ; Emisión de CO2 1.969 kg; Código LER 17 04 05; Masa del elemento 0.48 kg; Volumen 0.000229 m3
Residuos:
- embalaje: re170203 Plástico. (componente de residuo); rendimiento 0.005 kg; Código LER 17 02 03; Masa del elemento 1 kg; Volumen 0.001667 m3

**mt12ppk010ab** m² Placa de yeso laminado A / UNE-EN 520 - 1200 / longitud / 15 / con los bordes longitudinales afinados
Datos técnicos: Coste energético 30.492 MJ; Emisión de CO2 1.503 kg; Código LER 17 08 02; Masa del elemento 10.6 kg; Volumen 0.0106 m3
Residuos:
- embalaje: re170203 Plástico; rendimiento 0.004 kg

**mt12ptk010cc** Ud Tornillo autoperforante TN "KNAUF" 3,5x25
Datos técnicos: Coste energético 0.015 MJ; Emisión de CO2 0.002 kg; Código LER 17 04 05; Masa del elemento 0.0015 kg
Residuos:
- embalaje: re150101 Envases de papel y cartón. (componente de residuo); rendimiento 0.001 kg; Código LER 15 01 01; Masa del elemento 1 kg; Volumen 0.001333 m3

**mt12pik010e** kg Pasta de juntas Jointfiller 24H "KNAUF"
Datos técnicos: Coste energético 12.798 MJ; Emisión de CO2 0.436 kg; Código LER 17 08 02; Masa del elemento 1 kg; Volumen 0.001 m3
Residuos:
- embalaje: re170203 Plástico; rendimiento 0.02 kg

**mt12pck010a** m Cinta microperforada de papel "KNAUF" de 50 mm de anchura, según UNE-EN 13963
Datos técnicos: Coste energético 0.004 MJ; Emisión de CO2 0.006 kg; Código LER 20 01 01; Masa del elemento 0.0067 kg; Volumen 0.000009 m3
