# Rodapié de aluminio

- Propiedad del archivo: CYPE Ingenieros S.A.
- Formato: FIEBDC-3/2016
- Programa: Generador de precios de la construcción. CYPE Ingenieros, S.A.
- Fecha: 08/03/2024
- Ámbito geográfico: Región de Murcia
- Divisa: EUR
- Costes indirectos: 3 %
- IVA: 21 %

## R Revestimientos y trasdosados

### RS Pavimentos

#### RSD Remates de pavimento

**RSD015** m Rodapié de aluminio.
Rodapié de aluminio anodizado, de 100 mm de altura, color plata. COLOCACIÓN: con adhesivo.
Incluye: Limpieza y preparación de la superficie soporte. Replanteo. Corte del rodapié. Colocación y fijación del rodapié. Resolución de esquinas y encuentros. Limpieza final.
Criterio de medición de proyecto: Longitud medida según documentación gráfica de Proyecto, sin incluir huecos de puertas. No se ha incrementado la medición por roturas y recortes, ya que en la descomposición se ha considerado un 5% más de piezas.
Criterio de medición de obra: Se medirá la longitud realmente ejecutada según especificaciones de Proyecto.

| Código | Ud | Descripción | Rendimiento | Precio | Importe |
|---|---|---|---|---|---|
| mt47adc110a | kg | Adhesivo especial de poliuretano bicomponente. (material) | 0.1 | 4.67 | 0.467 |
| mt18rpp010e | m | Rodapié de aluminio anodizado, de 100 mm de altura, color plata, incluso piezas para uniones, resolución de ángulos y terminaciones. (material) | 1.05 | 18.5 | 19.425 |
| mo023 | h | Oficial 1ª solador. (mano de obra) | 0.142 | 22.53 | 3.199 |
| % | % | Costes directos complementarios | 2 % | 23.091 | 0.462 |
|  |  | Costes directos |  |  | 23.553 |

Residuos:
- colocación: mt47adc110a Adhesivo especial de poliuretano bicomponente; factor de residuo 0.038685
- colocación: mt18rpp010e; factor de residuo 0.024

## Recursos

**mt47adc110a** kg Adhesivo especial de poliuretano bicomponente
Datos técnicos: Coste energético 144.471 MJ; Emisión de CO2 7.014 kg; Código LER 17 09 04; Masa del elemento 1 kg; Volumen 0.000667 m3
Residuos:
- embalaje: re170203 Plástico. (componente de residuo); rendimiento 0.003 kg; Código LER 17 02 03; Masa del elemento 1 kg; Volumen 0.001667 m3

**mt18rpp010e** m Rodapié de aluminio anodizado
Datos técnicos: Coste energético 356.248 MJ; Emisión de CO2 26.909 kg; Código LER 17 04 02; Masa del elemento 3.11 kg; Volumen 0.002073 m3
Residuos:
- embalaje: re170203 Plástico; rendimiento 0.008 kg
